# Demolição de pavimento exterior de placas de borracha

- Propriedade do ficheiro: CYPE INGENIEROS, S.A.
- Formato: FIEBDC-3/2002
- Moeda: EUR
- Custos indirectos: 3.00 %
- IVA: 23.00 %

## D Demolições

### DM Pavimentos

#### DMX Pavimentos exteriores

**DMX100** m² Demolição de pavimento exterior de placas de borracha.
Demolição de pavimento exterior de placas de borracha, com meios manuais, e carga manual para camião ou contentor.
Critérios considerados na determinação do preço da unidade de obra: O preço não inclui a demolição da base suporte.
Inclui: Demolição do elemento. Fragmentação do entulho em peças manejáveis. Remoção e acumulação de entulho. Limpeza dos restos da obra. Carga manual de entulho para camião ou contentor.
Critério de medição de projecto: Superfície medida segundo documentação gráfica de Projecto.
Critério de medição de obra: Medir-se-á a superfície realmente demolida segundo especificações de Projecto.

| Código | Un | Descrição | Rendimento | Preço | Importância |
|---|---|---|---|---|---|
| mo112 | h | Operário especializado construção. (mão de obra) | 0.110 | 21.98 | 2.42 |
| mo113 | h | Operário não qualificado construção. (mão de obra) | 0.226 | 21.45 | 4.85 |
| % | % | Custos directos complementares | 2 % | 7.27 | 0.15 |
|  |  | Custos directos |  |  | 7.42 |
