# Remoção de painel ou manta isolante, em fachada ou parede meeira

- Propriedade do ficheiro: CYPE INGENIEROS, S.A.
- Formato: FIEBDC-3/2002
- Moeda: EUR
- Custos indirectos: 3.00 %
- IVA: 23.00 %

## D Demolições

### DN Isolamentos e impermeabilizações

#### DNF Fachadas e paredes meeiras

**DNF010** m² Remoção de painel ou manta isolante, em fachada ou parede meeira.
Remoção de painel ou manta isolante, em fachada ou paredes meeiras, com um dos panos previamente demolido, com meios manuais, sem afectar a estabilidade dos elementos constructivos contiguos, e carga manual para camião ou contentor.
Inclui: Remoção do elemento. Armazenamento do material removido. Limpeza dos restos da obra. Carga manual do material removido e restos da obra para camião ou contentor.
Critério de medição de projecto: Superfície medida segundo documentação gráfica de Projecto.
Critério de medição de obra: Será medida a superfície realmente desmontada segundo especificações de Projecto.

| Código | Un | Descrição | Rendimento | Preço | Importância |
|---|---|---|---|---|---|
| mo113 | h | Operário não qualificado construção. (mão de obra) | 0.030 | 21.45 | 0.64 |
| % | % | Custos directos complementares | 2 % | 0.64 | 0.01 |
|  |  | Custos directos |  |  | 0.65 |
