# Demolição completa de cobertura plana não acessível, ajardinada

- Propriedade do ficheiro: CYPE INGENIEROS, S.A.
- Formato: FIEBDC-3/2002
- Moeda: EUR
- Custos indirectos: 3.00 %
- IVA: 23.00 %

## D Demolições

### DQ Coberturas

#### DQA Planas

**DQA050** m² Demolição completa de cobertura plana não acessível, ajardinada.
Demolição completa de cobertura plana não acessível, ajardinada, con camada de protecção de terra vegetal de 25 cm de espessura média, com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mq05mai030 | h | Martelo pneumático. (equipamento) | 0.100 | 4.57 | 0.46 |
| mq05pdm110 | h | Compressor portátil diesel média pressão 10 m³/min. (equipamento) | 0.100 | 7.75 | 0.78 |
| mo112 | h | Operário especializado construção. (mão de obra) | 0.100 | 21.98 | 2.20 |
| mo113 | h | Operário não qualificado construção. (mão de obra) | 0.826 | 21.45 | 17.72 |
| % | % | Custos directos complementares | 2 % | 21.16 | 0.42 |
|  |  | Custos directos |  |  | 21.58 |
