# Demolição de remates e complementos de escaiola

- Propriedade do ficheiro: CYPE INGENIEROS, S.A.
- Formato: FIEBDC-3/2002
- Moeda: EUR
- Custos indirectos: 3.00 %
- IVA: 23.00 %

## D Demolições

### DR Revestimentos

#### DRT Tectos falsos

**DRT060** m Demolição de remates e complementos de escaiola.
Demolição de moldura perimetral de escaiola, com meios manuais, sem deteriorar os elementos construtivos de suporte, e carga manual para camião ou contentor.
Inclui: Demolição do elemento. Fragmentação do entulho em peças manejáveis. Remoção e acumulação de entulho. Limpeza dos restos da obra. Carga manual de entulho para camião ou contentor.
Critério de medição de projecto: Comprimento medido segundo documentação gráfica de Projecto.
Critério de medição de obra: Será medido o comprimento realmente demolido segundo especificações de Projecto.

| Código | Un | Descrição | Rendimento | Preço | Importância |
|---|---|---|---|---|---|
| mo020 | h | Oficial de 1ª construção. (mão de obra) | 0.056 | 22.68 | 1.27 |
| mo113 | h | Operário não qualificado construção. (mão de obra) | 0.056 | 21.45 | 1.20 |
| % | % | Custos directos complementares | 2 % | 2.47 | 0.05 |
|  |  | Custos directos |  |  | 2.52 |
