# Sistema de cofragem reutilizável para pilar rectangular ou quadrado

- Propriedade do ficheiro: CYPE INGENIEROS, S.A.
- Formato: FIEBDC-3/2002
- Moeda: EUR
- Custos indirectos: 3.00 %
- IVA: 23.00 %

## E Estruturas

### EH Betão armado

#### EHS Pilares

**EHS012** m² Sistema de cofragem reutilizável para pilar rectangular ou quadrado.
Montagem e desmontagem de sistema de cofragem reutilizável para formação de pilar rectangular ou quadrado de betão armado, com acabamento para revestir em piso de até 3 m de altura livre, formado por: superfície cofrante de chapas metálicas, amortizáveis em 50 utilizações e estrutura suporte vertical de escoras metálicas, amortizáveis em 150 utilizações. Inclusive perfis quebra arestas e líquido descofrante para evitar a aderência do betão à cofragem.
Inclui: Marcação. Montagem do sistema de cofragem. Desmontagem do sistema de cofragem. Limpeza e armazenamento da cofragem.
Critério de medição de projecto: Superfície de cofragem em contacto com o betão, medida segundo documentação gráfica de Projecto.
Critério de medição de obra: Medir-se-á a superfície de cofragem em contacto com o betão realmente executada segundo especificações de Projecto.

| Código | Un | Descrição | Rendimento | Preço | Importância |
|---|---|---|---|---|---|
| mt08eup010b | m² | Chapa metálica de 50x50 cm, para cofragem de pilares de betão armado de secção rectangular ou quadrada, de até 3 m de altura, inclusive acessórios de montagem. (material) | 0.024 | 48.00 | 1.15 |
| mt50spa081a | Ud | Escora metálica telescópica, até 3 m de altura. (material) | 0.007 | 19.25 | 0.13 |
| mt08var040a | Ud | Perfil quebra arestas de PVC, de várias dimensões e 2500 mm de comprimento. (material) | 1.338 | 0.55 | 0.74 |
| mt08dba010d | l | Agente desmoldante, à base de óleos especiais, emulsionante em água, para cofragens metálicas, fenólicas ou de madeira. (material) | 0.030 | 1.80 | 0.05 |
| mo044 | h | Oficial de 1ª cofrador. (mão de obra) | 0.357 | 23.64 | 8.44 |
| mo091 | h | Ajudante de cofrador. (mão de obra) | 0.408 | 23.07 | 9.41 |
| % | % | Custos directos complementares | 2 % | 19.92 | 0.40 |
|  |  | Custos directos |  |  | 20.32 |
