# Ancoragem mecânica de corte interior sobre elemento de betão

- Propriedade do ficheiro: CYPE INGENIEROS, S.A.
- Formato: FIEBDC-3/2002
- Moeda: EUR
- Custos indirectos: 3.00 %
- IVA: 23.00 %

## E Estruturas

### EH Betão armado

#### EHW Ancoragens estruturais

**EHW022** Ud Ancoragem mecânica de corte interior sobre elemento de betão.
Ancoragem mecânica de segurança por corte interior, de aço galvanizado qualidade 8.8, segundo EN ISO 898-1, M20x250/50, para colocar antes da peça a fixar, de 20 mm de diâmetro e 360 mm de comprimento, inserida em perfuração de 37 mm de diâmetro e 250 mm de profundidade, realizada através de furo com martelo percutor e broca, sobre elemento fissurado ou não fissurado, de betão de 20 N/mm² de resistência característica mínima e 50 N/mm² de resistência característica máxima.
Inclui: Implantação da posição da ancoragem. Colocação da peça a fixar. Execução da perfuração. Limpeza do pó resultante. Introdução da ancoragem. Colocação da ancoragem. Aplicação do par de aperto com chave dinamométrica. Limpeza dos restos sobrantes.
Critério de medição de projecto: Número de unidades previstas, segundo documentação gráfica de Projecto.
Critério de medição de obra: Medir-se-á o número de unidades realmente executadas segundo especificações de Projecto.

| Código | Un | Descrição | Rendimento | Preço | Importância |
|---|---|---|---|---|---|
| mt26ahi050df | Ud | Ancoragem mecânica de segurança por corte interior, de aço galvanizado qualidade 8.8, segundo EN ISO 898-1, M20x250/50, para colocar antes da peça a fixar, de 20 mm de diâmetro e 360 mm de comprimento, composta por corpo com cabeça roscada e base em forma de cone, porca, anilha, camisa com marca de colocação e batente para manga de expansão e corte interior, secção de plástico, e manga de expansão e corte interior, para fixação de peças de 50 mm de espessura máxima sobre elementos de betão, fissurados ou não fissurados. (material) | 1.000 | 160.05 | 160.05 |
| op00tal010 |  | Berbequim. | 1.000 | 0.00 | 0.00 |
| mo020 | h | Oficial de 1ª construção. (mão de obra) | 0.081 | 22.68 | 1.84 |
| mo112 | h | Operário especializado construção. (mão de obra) | 0.081 | 21.98 | 1.78 |
| % | % | Custos directos complementares | 2 % | 163.67 | 3.27 |
|  |  | Custos directos |  |  | 166.94 |
