# Apoio de laje sanitária ventilada, de painel de madeira lamelada colada cruzada (CLT), sobre fundação de betão

- Propriedade do ficheiro: CYPE INGENIEROS, S.A.
- Formato: FIEBDC-3/2002
- Moeda: EUR
- Custos indirectos: 3.00 %
- IVA: 23.00 %

## E Estruturas

### EM Madeira

#### EMD Estrutura de painel de madeira lamelada colada cruzada (CLT)

**EMD101** m Apoio de laje sanitária ventilada, de painel de madeira lamelada colada cruzada (CLT), sobre fundação de betão.
Apoio de laje sanitária ventilada, de painel de madeira lamelada colada cruzada (CLT), sobre fundação de betão, formado por: impermeabilização da fundação com membrana betuminosa adesiva, de 1 mm de espessura, de aplicação a frio, até 60 cm de desenvolvimento. Inclusive limpeza e preparação da superfície, desperdícios, cortes, sobreposições das lâminas asfálticas e banda de vedação.
Critérios considerados na determinação do preço da unidade de obra: O preço não inclui os painéis de madeira lamelada colada cruzada (CLT).
Inclui: Implantação e marcação de eixos. Limpeza e preparação da superfície. Corte e preparação das lâminas. Colocação da impermeabilização da fundação.
Critério de medição de projecto: Comprimento medido segundo documentação gráfica de Projecto.
Critério de medição de obra: Medir-se-á o comprimento realmente executado segundo especificações de Projecto.

| Código | Un | Descrição | Rendimento | Preço | Importância |
|---|---|---|---|---|---|
| mt14lbr020a | m² | Membrana betuminosa adesiva, de 1 mm de espessura, de aplicação a frio, temperatura de aplicação entre 0°C e 40°C, para fundações, fornecida em rolos de 33 cm de largura e 10 m de comprimento. (material) | 0.600 | 36.67 | 22.00 |
| op00tal010 |  | Berbequim. | 1.000 | 0.00 | 0.00 |
| mo048 | h | Oficial de 1ª montador de estruturas de madeira. (mão de obra) | 0.100 | 23.64 | 2.36 |
| mo095 | h | Ajudante de montador de estruturas de madeira. (mão de obra) | 0.200 | 23.07 | 4.61 |
| % | % | Custos directos complementares | 2 % | 28.97 | 0.58 |
|  |  | Custos directos |  |  | 29.55 |
