# Laje de painéis alveolares pré-fabricados de betão pré-esforçado

- Propriedade do ficheiro: CYPE INGENIEROS, S.A.
- Formato: FIEBDC-3/2002
- Moeda: EUR
- Custos indirectos: 3.00 %
- IVA: 23.00 %

## E Estruturas

### EP Pré-fabricadas de betão

#### EPF Lajes

**EPF010** m² Laje de painéis alveolares pré-fabricados de betão pré-esforçado.
Laje de 20 cm de altura, realizada com painéis alveolares pré-fabricados de betão pré-esforçado, de 20 cm de altura e 120 cm de largura, com momento flector resistente de 17 kN·m/m, com altura livre de piso de até 3 m, apoiada directamente sobre vigas altas ou muros de carga; enchimento de juntas entre painéis alveolares e zonas de ligação com apoios, realizados com betão C25/30 (XC1(P); D12; S3; Cl 0,4) fabricado em central, e betonagem com grua, e aço A400 NR em zona de negativos, com uma quantidade aproximada de 4 kg/m². Inclusive peças de aço EN 10025 S275JR tipo Omega, em posição invertida, laminado a quente, com recobrimento galvanizado, 1 kg/m², para o apoio das placas nas aberturas da laje e arame de atar.
Critérios considerados na determinação do preço da unidade de obra: O preço inclui a elaboração da armadura (corte, dobragem e moldagem de elementos) em fábrica e a montagem no lugar definitivo da sua colocação em obra, mas não inclui os apoios nem os pilares.
Inclui: Marcação da geometria da planta. Montagem dos painéis alveolares através de grua. Ligação da laje com os seus apoios. Cortes, furos e aberturas. Colocação das armaduras com separadores homologados. Betonagem e compactação do betão. Cura do betão.
Critério de medição de projecto: Superfície medida em verdadeira magnitude desde as faces exteriores das vigas de bordadura do perímetro, segundo documentação gráfica de Projecto, descontando as aberturas de superfície maior de 6 m².
Critério de medição de obra: Medir-se-á, em verdadeira magnitude, desde as faces exteriores das vigas perimetrais, a superfície realmente executada segundo especificações de Projecto, descontando as aberturas de superfície maior de 6 m².

| Código | Un | Descrição | Rendimento | Preço | Importância |
|---|---|---|---|---|---|
| mt07pha020cd1c | m² | Painel alveolar pré-fabricado de betão pré-esforçado de 20 cm de altura e 120 cm de largura, com junta lateral aberta superiormente, momento flector resistente de 17 kN·m por m de largura. Segundo EN 1168. (material) | 1.000 | 57.60 | 57.60 |
| mt07ala250b | kg | Aço laminado EN 10025 S275JR, em peça para apoio de placa pré-fabricada de betão em abertura de laje, composta por perfis laminados a quente das séries L, LD, T e chapa, trabalhado em oficina, acabamento galvanizado a quente. (material) | 1.000 | 5.27 | 5.27 |
| mt07aco040b | kg | Armadura elaborada em fábrica com aço em varões nervurados, A400 NR, de vários diâmetros. (material) | 4.000 | 1.71 | 6.84 |
| mt08var050 | kg | Arame galvanizado para atar, de 1,30 mm de diâmetro. (material) | 0.048 | 1.50 | 0.07 |
| mt10haf020bgngc | m³ | Betão C25/30 (XC1(P); D12; S3; Cl 0,4), fabricado em central, segundo NP EN 206. (material) | 0.011 | 83.08 | 0.91 |
| mq07gte010c | h | Autogrua de braço telescópico com uma capacidade de elevação de 30 t e 27 m de altura máxima de trabalho. (equipamento) | 0.160 | 75.04 | 12.01 |
| op00ciz020 |  | Guilhotina para aço em varões nervurados. | 1.000 | 0.00 | 0.00 |
| op00ata010 |  | Máquina de amarrar ferro. | 1.000 | 0.00 | 0.00 |
| au00auh010 |  | Balde para grua. | 1.000 | 0.00 | 0.00 |
| au00auh040 |  | Vibrador de betão, eléctrico. | 1.000 | 0.00 | 0.00 |
| mo046 | h | Oficial de 1ª montador de estruturas pré-fabricadas de betão. (mão de obra) | 0.160 | 23.64 | 3.78 |
| mo093 | h | Ajudante de montador de estruturas pré-fabricadas de betão. (mão de obra) | 0.160 | 23.07 | 3.69 |
| mo043 | h | Oficial de 1ª armador de ferro. (mão de obra) | 0.048 | 23.64 | 1.13 |
| mo090 | h | Ajudante de armador de ferro. (mão de obra) | 0.040 | 23.07 | 0.92 |
| mo045 | h | Oficial de 1ª estruturista, em trabalhos de betonagem. (mão de obra) | 0.002 | 23.64 | 0.05 |
| mo092 | h | Ajudante de estruturista, em trabalhos de betonagem. (mão de obra) | 0.009 | 23.07 | 0.21 |
| % | % | Custos directos complementares | 2 % | 92.48 | 1.85 |
|  |  | Custos directos |  |  | 94.33 |
