# Muro de vedação

- Propriedade do ficheiro: CYPE INGENIEROS, S.A.
- Formato: FIEBDC-3/2002
- Moeda: EUR
- Custos indirectos: 3.00 %
- IVA: 23.00 %

## E Estruturas

### EP Pré-fabricadas de betão

#### EPM Montagens industriais

**EPM010** m² Muro de vedação.
Muro de dupla face, pré-fabricado, de betão, de 20 cm de espessura, composto por duas placas de betão de 5 cm de espessura cada uma, com faces à vista de cor cinzento, com textura lisa, separadas entre si por treliças metálicas, com inclusão ou delimitação de aberturas, para alturas até 3 m e comprimentos máximos de 8,50 m, betonagem do seu núcleo central com betão C25/30 (XC1(P); D12; S3; Cl 0,4) fabricado em central, e betonagem com grua; colocação e remoção de escoramento do muro, após o betão ter alcançado a resistência adequada.
Critérios considerados na determinação do preço da unidade de obra: O preço inclui as peças especiais.
Inclui: Implantação do muro. Colocação do duplo muro através de grua, aprumado e amarração com escoras. Betonagem do núcleo por fases. Vibração do betão betonado em cada fase. Remoção das escoras do conjunto.
Critério de medição de projecto: Superfície medida segundo documentação gráfica de Projecto, sem duplicar esquinas nem encontros, descontando as aberturas de superfície maior de 3 m².
Critério de medição de obra: Medir-se-á a superfície realmente executada segundo especificações de Projecto, sem duplicar esquinas nem encontros, descontando as aberturas de superfície maior de 3 m².

| Código | Un | Descrição | Rendimento | Preço | Importância |
|---|---|---|---|---|---|
| mt07pha100a | m² | Muro de dupla face, pré-fabricado, de betão, de 20 cm de espessura, composto por duas placas de betão de 5 cm de espessura cada uma, com faces à vista de cor cinzento, com textura lisa, separadas entre si por treliças metálicas, com inclusão ou delimitação de aberturas, para alturas até 3 m e comprimentos máximos de 8,50 m, segundo EN 14992. (material) | 1.000 | 89.10 | 89.10 |
| mt10haf020bgngc | m³ | Betão C25/30 (XC1(P); D12; S3; Cl 0,4), fabricado em central, segundo NP EN 206. (material) | 0.105 | 83.08 | 8.72 |
| mt50spa052b | m | Pranchão de madeira de pinho, de 20x7,2 cm. (material) | 0.020 | 6.32 | 0.13 |
| mt50spa081a | Ud | Escora metálica telescópica, até 3 m de altura. (material) | 0.013 | 19.25 | 0.25 |
| mq07gte010c | h | Autogrua de braço telescópico com uma capacidade de elevação de 30 t e 27 m de altura máxima de trabalho. (equipamento) | 0.300 | 75.04 | 22.51 |
| au00auh010 |  | Balde para grua. | 1.000 | 0.00 | 0.00 |
| au00auh040 |  | Vibrador de betão, eléctrico. | 1.000 | 0.00 | 0.00 |
| mo046 | h | Oficial de 1ª montador de estruturas pré-fabricadas de betão. (mão de obra) | 0.760 | 23.64 | 17.97 |
| mo093 | h | Ajudante de montador de estruturas pré-fabricadas de betão. (mão de obra) | 0.760 | 23.07 | 17.53 |
| % | % | Custos directos complementares | 2 % | 156.21 | 3.12 |
|  |  | Custos directos |  |  | 159.33 |
