# Caixa metálica de armadura de espera

- Propriedade do ficheiro: CYPE INGENIEROS, S.A.
- Formato: FIEBDC-3/2002
- Moeda: EUR
- Custos indirectos: 3.00 %
- IVA: 23.00 %

## E Estruturas

### EW Elementos especiais

#### EWE Dispositivos de ancoragem e emenda de armaduras

**EWE010** m Caixa metálica de armadura de espera.
Caixa metálica para fixar sobre a cofragem, com armadura simples de espera alojada no seu interior, de 12 mm de diâmetro, com terminação em gancho vertical, separação entre armaduras 100 mm, comprimento do estribo 170 mm, largura do estribo 72 mm e comprimento de ancoragem 460 mm, para a realização de encontros entre dois elementos construtivos de betão armado.
Inclui: Fixação da caixa à cofragem. Remoção da cobertura e desdobragem das armaduras.
Critério de medição de projecto: Comprimento medido segundo documentação gráfica de Projecto.
Critério de medição de obra: Medir-se-á o comprimento realmente executado segundo especificações de Projecto.

| Código | Un | Descrição | Rendimento | Preço | Importância |
|---|---|---|---|---|---|
| mt07ewe010ufg | m | Caixa metálica para fixar sobre a cofragem, com armadura simples de espera alojada no seu interior, de 12 mm de diâmetro, com terminação em gancho vertical, separação entre armaduras 100 mm, comprimento do estribo 170 mm, largura do estribo 72 mm e comprimento de ancoragem 460 mm. (material) | 1.000 | 32.81 | 32.81 |
| mo042 | h | Oficial de 1ª estruturista. (mão de obra) | 0.100 | 23.64 | 2.36 |
| mo089 | h | Ajudante de estruturista. (mão de obra) | 0.100 | 23.07 | 2.31 |
| % | % | Custos directos complementares | 2 % | 37.48 | 0.75 |
|  |  | Custos directos |  |  | 38.23 |
