# Dispositivo mecânico para emenda de varões nervurados de aço

- Propriedade do ficheiro: CYPE INGENIEROS, S.A.
- Formato: FIEBDC-3/2002
- Moeda: EUR
- Custos indirectos: 3.00 %
- IVA: 23.00 %

## E Estruturas

### EW Elementos especiais

#### EWE Dispositivos de ancoragem e emenda de armaduras

**EWE020** Ud Dispositivo mecânico para emenda de varões nervurados de aço.
Manguito de aço fraco em carbono, para emendas mecânicas de barras de aço nervurado de 32 mm de diâmetro, que permite a transmissão de esforços de tracção e de compressão, através do enroscar de barras em oficina ou em obra com o equipo de enroscar adequado a cada utilização, incluindo placa de ancoragem à cofragem.
Inclui: Marcação e colocação das armaduras de espera, com preparação prévia dos extremos através de enroscamento standard. Ligação das barras através de enroscamento da armadura de sobreposição, provida de manguito roscado à armadura de espera.
Critério de medição de projecto: Número de unidades previstas, segundo documentação gráfica de Projecto.
Critério de medição de obra: Medir-se-á o número de unidades realmente executadas segundo especificações de Projecto.

| Código | Un | Descrição | Rendimento | Preço | Importância |
|---|---|---|---|---|---|
| mt07eed010f | Ud | Manguito de aço fraco em carbono, para emendas mecânicas de barras de aço nervurado de 32 mm de diâmetro, que permite a transmissão de esforços de tracção e de compressão, através do enroscar de barras em oficina ou em obra com o equipo de enroscar adequado a cada utilização, incluindo placa de ancoragem à cofragem. (material) | 1.000 | 11.56 | 11.56 |
| mo042 | h | Oficial de 1ª estruturista. (mão de obra) | 0.025 | 23.64 | 0.59 |
| mo089 | h | Ajudante de estruturista. (mão de obra) | 0.025 | 23.07 | 0.58 |
| % | % | Custos directos complementares | 2 % | 12.73 | 0.25 |
|  |  | Custos directos |  |  | 12.98 |
