# Caixa metálica de armadura de espera

- Propriedade do ficheiro: CYPE INGENIEROS, S.A.
- Formato: FIEBDC-3/2002
- Moeda: EUR
- Custos indirectos: 3.00 %
- IVA: 23.00 %

## E Estruturas

### EW Elementos especiais

#### EWE Dispositivos de ancoragem e emenda de armaduras

**EWE010** m Caixa metálica de armadura de espera.
Caixa metálica para fixar sobre a cofragem, com armadura simples de espera alojada no seu interior, de 8 mm de diâmetro, com terminação em gancho vertical, separação entre armaduras 100 mm, comprimento do estribo 170 mm, largura do estribo 48 mm e comprimento de ancoragem 300 mm, para a realização de encontros entre dois elementos construtivos de betão armado.
Inclui: Fixação da caixa à cofragem. Remoção da cobertura e desdobragem das armaduras.
Critério de medição de projecto: Comprimento medido segundo documentação gráfica de Projecto.
Critério de medição de obra: Medir-se-á o comprimento realmente executado segundo especificações de Projecto.

| Código | Un | Descrição | Rendimento | Preço | Importância |
|---|---|---|---|---|---|
| mt07ewe010aaa | m | Caixa metálica para fixar sobre a cofragem, com armadura simples de espera alojada no seu interior, de 8 mm de diâmetro, com terminação em gancho vertical, separação entre armaduras 100 mm, comprimento do estribo 170 mm, largura do estribo 48 mm e comprimento de ancoragem 300 mm. (material) | 1.000 | 20.34 | 20.34 |
| mo042 | h | Oficial de 1ª estruturista. (mão de obra) | 0.100 | 23.64 | 2.36 |
| mo089 | h | Ajudante de estruturista. (mão de obra) | 0.100 | 23.07 | 2.31 |
| % | % | Custos directos complementares | 2 % | 25.01 | 0.50 |
|  |  | Custos directos |  |  | 25.51 |
