# Revestimento exterior de fachada ventilada, de placas de lã mineral comprimida. Sistema "ROCKPANEL"

- Propriedade do ficheiro: CYPE INGENIEROS, S.A.
- Formato: FIEBDC-3/2002
- Moeda: EUR
- Custos indirectos: 3.00 %
- IVA: 23.00 %

## F Fachadas, divisões e protecções

### FA Fachadas ventiladas

#### FAL Revestimento exterior de placas de lã mineral comprimida

**FAL010** m² Revestimento exterior de fachada ventilada, de placas de lã mineral comprimida. Sistema "ROCKPANEL".
Revestimento exterior de fachada ventilada, de placas de lã mineral comprimida, Rockpanel Natural "ROCKPANEL", de 1200 mm de altura, 2500 mm de comprimento e 10 mm de espessura, cor natural, que altera com a passagem do tempo, acabamento Durable; colocação com junta horizontal aberta e com sistema de fixação à vista, sobre subestrutura suporte de liga de alumínio EN AW-6060. Inclusive ancoragens e parafusos, para a fixação da subestrutura suporte.
Critérios considerados na determinação do preço da unidade de obra: O preço não inclui o isolamento térmico nem a resolução de pontos singulares.
Inclui: Limpeza e preparação da superfície suporte. Implantação das juntas de dilatação e panos de trabalho. Marcação da disposição do revestimento e dos pontos de ancoragem da subestrutura suporte. Fixação da subestrutura suporte ao pano principal e à laje. Preparação do revestimento. Aprumo, nivelamento e alinhamento do revestimento. Fixação definitiva do revestimento à subestrutura suporte. Realização de todos os trabalhos necessários para a execução dos vãos.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12plr010ca1sa | m² | Placa de lã mineral comprimida, Rockpanel Natural "ROCKPANEL", de 1200 mm de altura, 2500 mm de comprimento e 10 mm de espessura, cor natural, que altera com a passagem do tempo, acabamento Durable; com rebites de aço inoxidável A2, para a fixação do revestimento à subestrutura suporte; (material) | 1.000 | 112.51 | 112.51 |
| mt12plr015 | m² | Subestrutura suporte, para revestimento exterior de fachada ventilada, sistema "ROCKPANEL", formada por perfis verticais em T e em L de alumínio extrudido de liga 6060; suportes para retenção dos perfis; e ancoragens e parafusos para a fixação da subestrutura suporte ao pano principal e à laje. (material) | 1.000 | 23.10 | 23.10 |
| op00ato010 |  | Aparafusadora. | 1.000 | 0.00 | 0.00 |
| mo052 | h | Oficial de 1ª montador de sistemas de fachadas pré-fabricadas. (mão de obra) | 0.500 | 23.31 | 11.66 |
| mo099 | h | Ajudante de montador de sistemas de fachadas pré-fabricadas. (mão de obra) | 0.500 | 22.13 | 11.07 |
| % | % | Custos directos complementares | 3 % | 158.34 | 4.75 |
|  |  | Custos directos |  |  | 163.09 |
