# Coroamento de fachada ligeira

- Propriedade do ficheiro: CYPE INGENIEROS, S.A.
- Formato: FIEBDC-3/2002
- Moeda: EUR
- Custos indirectos: 3.00 %
- IVA: 23.00 %

## F Fachadas, divisões e protecções

### FL Fachadas ligeiras

#### FLY Sistemas de fachada ligeira

**FLY100** m Coroamento de fachada ligeira.
Coroamento de fachada ligeira, de chapa dobrada de aço inoxidável AISI 304, de 1,5 mm de espessura e 1900 mm de desenvolvimento, acabamento mate, fixada com parafusos ocultos. Inclusive peças de aço e cordão de silicone neutro para a vedação de juntas.
Inclui: Marcação. Colocação e fixação. Vedação de juntas.
Critério de medição de projecto: Comprimento medido segundo documentação gráfica de Projecto.
Critério de medição de obra: Medir-se-á o comprimento realmente executado segundo especificações de Projecto.

| Código | Un | Descrição | Rendimento | Preço | Importância |
|---|---|---|---|---|---|
| mt07ala210b | kg | Peça de aço EN 10025 S275JO, composta por perfis laminados a quente das séries L, LD, T, redondo, quadrado, rectangular e chapa, trabalhado em oficina, acabamento galvanizado a quente. (material) | 7.656 | 4.73 | 36.21 |
| mt12www010r | m | Chapa dobrada de aço inoxidável AISI 304, de 1,5 mm de espessura e 1900 mm de desenvolvimento, acabamento mate. (material) | 1.000 | 63.63 | 63.63 |
| mt12ppl016 | Ud | Parafuso auto-roscante protegido contra a oxidação. (material) | 4.000 | 0.04 | 0.16 |
| mt15sja100 | Ud | Cartucho de pasta de silicone neutro. (material) | 0.150 | 3.13 | 0.47 |
| mo052 | h | Oficial de 1ª montador de sistemas de fachadas pré-fabricadas. (mão de obra) | 0.680 | 23.31 | 15.85 |
| mo099 | h | Ajudante de montador de sistemas de fachadas pré-fabricadas. (mão de obra) | 0.680 | 22.13 | 15.05 |
| % | % | Custos directos complementares | 2 % | 131.37 | 2.63 |
|  |  | Custos directos |  |  | 134.00 |
