# Remate superior do encontro entre laje e fachada cortina

- Propriedade do ficheiro: CYPE INGENIEROS, S.A.
- Formato: FIEBDC-3/2002
- Moeda: EUR
- Custos indirectos: 3.00 %
- IVA: 23.00 %

## F Fachadas, divisões e protecções

### FM Fachadas cortina

#### FMR Remates

**FMR010** m Remate superior do encontro entre laje e fachada cortina.
Remate superior de encontro de laje com fachada cortina, formado por moldura de chapa dobrada de aço galvanizado de 1,5 mm de espessura e 500 mm de desenvolvimento, para cobrir as ancoragens das lajes e servir de suporte da base de pavimento. Incluindo fecho de estanquidade com membrana impermeabilizante de borracha sintética EPDM de 2 mm de espessura, aplicada em frio e fixada ao suporte através de adesivo de contacto, parafusos de aço galvanizado e vedação de junta perimetral entre a chapa e a fachada, com separador de EPDM e silicone.
Inclui: Limpeza da superfície suporte. Marcação e fixação através de aparafusamento da chapa sobre a laje. Aplicação da cola. Colocação da impermeabilização. Vedação de juntas e limpeza final.
Critério de medição de projecto: Comprimento medido segundo documentação gráfica de Projecto.
Critério de medição de obra: Medir-se-á o comprimento realmente executado segundo especificações de Projecto.

| Código | Un | Descrição | Rendimento | Preço | Importância |
|---|---|---|---|---|---|
| mt15dra025 | kg | Cola de neopreno, para a união das membranas de EPDM ao suporte. (material) | 1.100 | 12.51 | 13.76 |
| mt15dra020c | m² | Lâmina de borracha EPDM, tipo II, EN 13956, espessura 2 mm, massa nominal 2,28 kg/m². (material) | 0.500 | 28.15 | 14.08 |
| mt25mco100d | m | Chapa dobrada de aço galvanizado, de 1,5 mm de espessura e 500 mm de desenvolvimento. (material) | 1.050 | 4.63 | 4.86 |
| op00ato010 |  | Aparafusadora. | 1.000 | 0.00 | 0.00 |
| mo049 | h | Oficial de 1ª montador de fachada cortina. (mão de obra) | 0.600 | 23.31 | 13.99 |
| mo096 | h | Ajudante de montador de fachada cortina. (mão de obra) | 0.600 | 22.13 | 13.28 |
| % | % | Custos directos complementares | 2 % | 59.97 | 1.20 |
|  |  | Custos directos |  |  | 61.17 |
