# Porta interior para divisória modular

- Propriedade do ficheiro: CYPE INGENIEROS, S.A.
- Formato: FIEBDC-3/2002
- Moeda: EUR
- Custos indirectos: 3.00 %
- IVA: 23.00 %

## F Fachadas, divisões e protecções

### FO Divisórias e paredes móveis

#### FOM Modulares

**FOM020** Ud Porta interior para divisória modular.
Porta interior de painel de aglomerado acabamento em melamina, com estrutura interna de alumínio, fixo superior com painéis de painel de aglomerado de 16 mm de espessura acabamento em melamina com réguas horizontais de PVC e câmara entre painéis preenchida com lã de rocha, perfis superiores à vista e aro de porta de alumínio anodizado ou lacado standard; para divisória modular. Incluindo ferragens, remates e vedação de juntas.
Inclui: Marcação dos pontos de fixação. Aprumo, nivelamento e fixação dos perfis que formam a estrutura. Colocação e fixação da porta. Tratamento de juntas. Remate do perímetro do elemento, pelas duas faces.
Critério de medição de projecto: Número de unidades previstas, segundo documentação gráfica de Projecto.
Critério de medição de obra: Medir-se-á o número de unidades realmente executadas segundo especificações de Projecto.

| Código | Un | Descrição | Rendimento | Preço | Importância |
|---|---|---|---|---|---|
| mt26mmd016a | Ud | Porta interior de painel de aglomerado acabamento em melamina, com estrutura interna de alumínio, fixo superior com painéis de painel de aglomerado de 16 mm de espessura acabamento em melamina com réguas horizontais de PVC e câmara entre painéis preenchida com lã de rocha, perfis superiores à vista e aro de porta de alumínio anodizado ou lacado standard; com dobradiças e fechadura com maçaneta. (material) | 1.000 | 199.56 | 199.56 |
| op00ato010 |  | Aparafusadora. | 1.000 | 0.00 | 0.00 |
| mo011 | h | Oficial de 1ª montador. (mão de obra) | 0.500 | 23.31 | 11.66 |
| % | % | Custos directos complementares | 2 % | 211.22 | 4.22 |
|  |  | Custos directos |  |  | 215.44 |
