# Revestimento de testa de laje com tijolos cerâmicos

- Propriedade do ficheiro: CYPE INGENIEROS, S.A.
- Formato: FIEBDC-3/2002
- Moeda: EUR
- Custos indirectos: 3.00 %
- IVA: 23.00 %

## F Fachadas, divisões e protecções

### FR Testas de laje

#### FRC De peças cerâmicas

**FRC010** m Revestimento de testa de laje com tijolos cerâmicos.
Revestimento de testa de laje de 30 cm de altura, com tijolos cerâmicos furados simples, para revestir, 30x20x4 cm. COLOCAÇÃO: com argamassa de alta aderência e aditivo hidrófugo para impermeabilização de argamassas ou betões.
Inclui: Preparação da superfície de apoio. Corte das peças. Colocação, aprumo, nivelamento e alinhamento. Limpeza do paramento.
Critério de medição de projecto: Comprimento medido pelo seu maior desenvolvimento linear, segundo documentação gráfica de Projecto.
Critério de medição de obra: Medir-se-á, pelo seu maior desenvolvimento linear, o comprimento realmente executado segundo especificações de Projecto.

| Código | Un | Descrição | Rendimento | Preço | Importância |
|---|---|---|---|---|---|
| mt04lpt010a | Ud | Tijolo cerâmico furado simples, para revestir, 30x20x4 cm, para utilização em alvenaria protegida (peça P), densidade 890 kg/m³, segundo NP EN 771-1. (material) | 4.610 | 0.23 | 1.06 |
| mt09moe020a | kg | Cimento cola melhorado de ligantes mistos, C2 TE, para a colocação em camada grossa do peças cerâmicas em paramentos verticais exteriores, segundo NP EN 12004 (material) | 1.050 | 0.53 | 0.56 |
| mt08adt010 | kg | Aditivo hidrófugo para impermeabilização de argamassas ou betões. (material) | 0.075 | 1.20 | 0.09 |
| op00sie030 |  | Serra de disco de diamante, para mesa de trabalho, de corte húmido. | 1.000 | 0.00 | 0.00 |
| mo114 | h | Operário não qualificado construção em trabalhos auxiliares de pedreiro. (mão de obra) | 0.120 | 21.45 | 2.57 |
| mo021 | h | Oficial de 1ª construção em trabalhos auxiliares de pedreiro. (mão de obra) | 0.120 | 22.68 | 2.72 |
| % | % | Custos directos complementares | 2 % | 7.00 | 0.14 |
|  |  | Custos directos |  |  | 7.14 |
