# Reforço para sistema ETICS Traditerm Nature "GRUPO PUMA" de isolamento térmico de origem vegetal pelo exterior de fachadas

- Propriedade do ficheiro: CYPE INGENIEROS, S.A.
- Formato: FIEBDC-3/2002
- Moeda: EUR
- Custos indirectos: 3.00 %
- IVA: 23.00 %

## F Fachadas, divisões e protecções

### FV Fachadas ETICS com isolamento térmico de origem vegetal

#### FVM Revestimento contínuo mineral ou sintético

**FVM024** m² Reforço para sistema ETICS Traditerm Nature "GRUPO PUMA" de isolamento térmico de origem vegetal pelo exterior de fachadas.
Camada adicional de reforço para o sistema Traditerm Nature "GRUPO PUMA", com ETA 07/0054, através da aplicação de uma camada de argamassa de 2 mm de espessura mínima, realizada com argamassa Traditerm "GRUPO PUMA", aplicada manualmente, armada com malha de fibra de vidro, anti-álcalis, Traditerm Refuerzo "GRUPO PUMA", de 6x6 mm de vão de malha, de 0,9 mm de espessura e de 330 g/m² de massa superficial, sem sobrepor; aplicada em zonas susceptíveis de impacto desde o arranque do sistema, sobre o painel isolante e antes da camada de regularização.
Critérios considerados na determinação do preço da unidade de obra: O preço inclui a execução dos remates nos encontros com paramentos, revestimentos ou outros elementos assentes na sua superfície.
Inclui: Aplicação de uma primeira camada de argamassa sobre o painel isolante. Colocação da malha de reforço. Aplicação de uma segunda camada de argamassa sobre a malha de reforço. Resolução de pontos singulares.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop030va | kg | Argamassa tipo GP W2, segundo EN 998-1 Traditerm "GRUPO PUMA", impermeável à água da chuva, permeável ao vapor de água e não propagador da chama, para aplicar com palustra, para aderir os painéis isolantes e como camada base, prévia amassadura com água. (material) | 2.250 | 0.76 | 1.71 |
| mt28mop050f | m² | Malha de fibra de vidro, anti-álcalis, Traditerm Refuerzo "GRUPO PUMA", de 6x6 mm de vão de malha, de 0,9 mm de espessura, de 330 g/m² de massa superficial e de 1x25 m, para armar argamassas. (material) | 1.100 | 6.27 | 6.90 |
| mo039 | h | Oficial de 1ª rebocador. (mão de obra) | 0.100 | 22.68 | 2.27 |
| mo079 | h | Ajudante de rebocador. (mão de obra) | 0.100 | 22.13 | 2.21 |
| % | % | Custos directos complementares | 2 % | 13.09 | 0.26 |
|  |  | Custos directos |  |  | 13.35 |
