# Formação de pendentes de chuveiro executado "in situ", com argamassa

- Propriedade do ficheiro: CYPE INGENIEROS, S.A.
- Formato: FIEBDC-3/2002
- Moeda: EUR
- Custos indirectos: 3.00 %
- IVA: 23.00 %

## H Remates e trabalhos auxiliares

### HY Trabalhos auxiliares de pedreiro

#### HYO Para ofícios

**HYO050** m² Formação de pendentes de chuveiro executado "in situ", com argamassa.
Formação de pendentes de chuveiro executado "in situ", com guias de larozes e juntas com mestras de argamassa de cimento, com uma pendente maior que 2% e posterior enchimento com argamassa de cimento, confeccionada em obra, com aditivo hidrófugo, dosificação 1:5, de 4 cm de espessura média, acabamento afagado.
Inclui: Implantação e marcação de níveis. Formação de mestras. Derramamento e espalhamento da argamassa. Nivelamento da argamassa. Cura da argamassa.
Critério de medição de projecto: Superfície medida em projecção horizontal, segundo documentação gráfica de Projecto, a partir das faces interiores dos paramentos perimetrais que o limitam.
Critério de medição de obra: Medir-se-á a superfície realmente executada segundo especificações de Projecto.

| Código | Un | Descrição | Rendimento | Preço | Importância |
|---|---|---|---|---|---|
| mt08aaa010a | m³ | Água. (material) | 0.008 | 1.50 | 0.01 |
| mt01arg005a | t | Areia de pedreira, para argamassa preparada em obra. (material) | 0.063 | 18.00 | 1.13 |
| mt08adt010 | kg | Aditivo hidrófugo para impermeabilização de argamassas ou betões. (material) | 0.240 | 1.20 | 0.29 |
| mt08cem011a | kg | Cimento Portland CEM II/B-L 32,5 R, cor cinzento, em sacos, segundo NP EN 197-1. (material) | 12.000 | 0.10 | 1.20 |
| mq06hor010 | h | Betoneira eléctrica com uma capacidade de amassadura de 160 l. (equipamento) | 0.028 | 3.45 | 0.10 |
| mo020 | h | Oficial de 1ª construção. (mão de obra) | 0.960 | 22.68 | 21.77 |
| mo077 | h | Ajudante de construção. (mão de obra) | 0.960 | 22.13 | 21.24 |
| % | % | Custos directos complementares | 2 % | 45.74 | 0.91 |
|  |  | Custos directos |  |  | 46.65 |
