# Tomada coaxial

- Propriedade do ficheiro: CYPE INGENIEROS, S.A.
- Formato: FIEBDC-3/2002
- Moeda: EUR
- Custos indirectos: 3.00 %
- IVA: 23.00 %

## I Instalações

### IA Audiovisuais

#### IAA Rede de cabos coaxiais

**IAA120** Ud Tomada coaxial.
Tomada separadora tripla, TV-R-SAT, de 5-2400 MHz, aro e embelezador.
Inclui: Montagem, ligação e verificação do seu correcto funcionamento.
Critério de medição de projecto: Número de unidades previstas, segundo documentação gráfica de Projecto.
Critério de medição de obra: Medir-se-á o número de unidades realmente executadas segundo especificações de Projecto.

| Código | Un | Descrição | Rendimento | Preço | Importância |
|---|---|---|---|---|---|
| mt40dpt050g | Ud | Tomada separadora tripla, TV-R-SAT, de 5-2400 MHz, aro e embelezador. (material) | 1.000 | 11.17 | 11.17 |
| mo001 | h | Oficial de 1ª instalador de telecomunicações. (mão de obra) | 0.250 | 23.31 | 5.83 |
| % | % | Custos directos complementares | 2 % | 17.00 | 0.34 |
|  |  | Custos directos |  |  | 17.34 |
