# Repartidor geral de par de cobre

- Propriedade do ficheiro: CYPE INGENIEROS, S.A.
- Formato: FIEBDC-3/2002
- Moeda: EUR
- Custos indirectos: 3.00 %
- IVA: 23.00 %

## I Instalações

### IA Audiovisuais

#### IAF Rede de pares de cobre

**IAF025** Ud Repartidor geral de par de cobre.
Repartidor geral de par de cobre (RG-PC), com uma capacidade de 50 pares, alojado no ATE inferior, formado por: 13 conectores tipo RJ-45 e 1 painel com capacidade para 24 conectores. Inclusive acessórios de fixação.
Inclui: Colocação do painel. Colocação dos conectores. Ligação e verificação do seu correcto funcionamento.
Critério de medição de projecto: Número de unidades previstas, segundo documentação gráfica de Projecto.
Critério de medição de obra: Medir-se-á o número de unidades realmente executadas segundo especificações de Projecto.

| Código | Un | Descrição | Rendimento | Preço | Importância |
|---|---|---|---|---|---|
| mt40dpt140 | Ud | Conector tipo RJ-45 com 8 contactos, categoria 6. (material) | 13.000 | 1.53 | 19.89 |
| mt40ipt050b | Ud | Painel de 1 unidade de altura, de chapa electrozincada, com capacidade para 24 conectores tipo RJ-45, inclusive acessórios de fixação. (material) | 1.000 | 8.58 | 8.58 |
| mo001 | h | Oficial de 1ª instalador de telecomunicações. (mão de obra) | 2.905 | 23.31 | 67.72 |
| % | % | Custos directos complementares | 2 % | 96.19 | 1.92 |
|  |  | Custos directos |  |  | 98.11 |
