# Sistema de som ambiente

- Propriedade do ficheiro: CYPE INGENIEROS, S.A.
- Formato: FIEBDC-3/2002
- Moeda: EUR
- Custos indirectos: 3.00 %
- IVA: 23.00 %

## I Instalações

### IA Audiovisuais

#### IAM Rede de som ambiente

**IAM010** Ud Sistema de som ambiente.
Sistema de som ambiente composto de: central de som mono adaptável a qualquer fonte musical; 2 reguladores de som analógicos de 1 canal musical mono que permitem regular o volume de cada compartimento, 2 colunas de 2", 2 W e 8 Ohm instaladas no tecto falso; adaptadores para incorporar elementos de som. Incluindo rede de distribuição interior na habitação formada por tubagens e cabos para condução dos sinais com tubo rígido VD e cabo flexível entrançado de 3x1,5 mm², caixas de encastrar, caixas de derivação e acessórios.
Critérios considerados na determinação do preço da unidade de obra: O preço não inclui a fonte musical nem os trabalhos auxiliares de pedreiro para instalações.
Inclui: Marcação. Colocação e fixação de tubos e caixas. Colocação de cabos. Montagem, ligação e verificação do seu correcto funcionamento.
Critério de medição de projecto: Número de unidades previstas, segundo documentação gráfica de Projecto.
Critério de medição de obra: Medir-se-á o número de unidades realmente executadas segundo especificações de Projecto.

| Código | Un | Descrição | Rendimento | Preço | Importância |
|---|---|---|---|---|---|
| mt40mhm010a | Ud | Central de som de 1 canal mono, com regulação manual de nível de saída de áudio. Protecção electrónica da alimentação. Telecontrolo, comutador para ligar manual/automático. (material) | 1.000 | 138.13 | 138.13 |
| mt40mhm011 | Ud | Caixa de encastrar para central de som, de material termoplástico, de 140x140x45 mm. (material) | 1.000 | 3.87 | 3.87 |
| mt40mhm020a | Ud | Regulador de som analógico de 1 canal musical mono com caixa de encastrar, com recepção de avisos, potenciómetro de regulação de volume e telecontrolo. (material) | 2.000 | 53.27 | 106.54 |
| mt40mhm040a | Ud | Coluna de 2", 2 W/8 Ohm, para instalar em tecto falso. (material) | 2.000 | 19.29 | 38.58 |
| mt40mhm041a | Ud | Caixa de encastrar para coluna de 2", 2 W/8 Ohm. Inclusive ganchos de fixação ao tecto. (material) | 2.000 | 1.94 | 3.88 |
| mt40mhm050a | Ud | Adaptador para incorporar elementos de som. (material) | 2.000 | 1.95 | 3.90 |
| mt40mhm100 | m | Cabo flexível entrançado de 3x1,5 mm². (material) | 40.000 | 0.52 | 20.80 |
| mt40mhm102 | m | Linha de alimentação de 2x0,75 mm². (material) | 30.000 | 0.41 | 12.30 |
| mt35tpt010be | m | Tubo rígido de PVC VD-M de 20 mm de diâmetro exterior e 1,5 mm de espessura. Resistência à compressão 750 N, resistência ao impacto 2 joules, temperatura de trabalho -5°C até 60°C, classificação 3321, segundo NP EN 61386-1 e NP EN 61386-21, com o preço incrementado em 20% relativamente a acessórios e peças especiais. (material) | 40.000 | 0.48 | 19.20 |
| mt40mhm101 | Ud | Caixa de distribuição universal com tampa amovível. (material) | 2.000 | 1.17 | 2.34 |
| mo003 | h | Oficial de 1ª electricista. (mão de obra) | 3.800 | 23.31 | 88.58 |
| mo102 | h | Ajudante de electricista. (mão de obra) | 3.800 | 22.09 | 83.94 |
| % | % | Custos directos complementares | 2 % | 522.06 | 10.44 |
|  |  | Custos directos |  |  | 532.50 |
