# Chicote de fibra óptica

- Propriedade do ficheiro: CYPE INGENIEROS, S.A.
- Formato: FIEBDC-3/2002
- Moeda: EUR
- Custos indirectos: 3.00 %
- IVA: 23.00 %

## I Instalações

### IA Audiovisuais

#### IAO Rede de fibra óptica

**IAO022** Ud Chicote de fibra óptica.
Chicote de 0,5 m de comprimento, formado por cabo dieléctrico de 1 fibra óptica monomodo G657A2 e coberta de material termoplástico ignífugo, livre de halogéneos, de 3 mm de diâmetro, de baixa atenuação e alta flexibilidade, reacção ao fogo classe Dca-s2,d2,a2 segundo NP EN 50575, e conector tipo SC/APC simples em cada extremo. Inclusive elementos de fixação.
Inclui: Colocação de cabos. Ligação e verificação do seu correcto funcionamento.
Critério de medição de projecto: Número de unidades previstas, segundo documentação gráfica de Projecto.
Critério de medição de obra: Medir-se-á o número de unidades realmente executadas segundo especificações de Projecto.

| Código | Un | Descrição | Rendimento | Preço | Importância |
|---|---|---|---|---|---|
| mt40foc100a | Ud | Chicote de 0,5 m de comprimento, formado por cabo dieléctrico de 1 fibra óptica monomodo G657A2 e coberta de material termoplástico ignífugo, livre de halogéneos, de 3 mm de diâmetro, de baixa atenuação e alta flexibilidade, reacção ao fogo classe Dca-s2,d2,a2 segundo NP EN 50575, e conector tipo SC/APC simples em cada extremo. (material) | 1.000 | 4.37 | 4.37 |
| mo001 | h | Oficial de 1ª instalador de telecomunicações. (mão de obra) | 0.014 | 23.31 | 0.33 |
| mo056 | h | Ajudante de instalador de telecomunicações. (mão de obra) | 0.014 | 22.09 | 0.31 |
| % | % | Custos directos complementares | 2 % | 5.01 | 0.10 |
|  |  | Custos directos |  |  | 5.11 |
