# Ponto de distribuição

- Propriedade do ficheiro: CYPE INGENIEROS, S.A.
- Formato: FIEBDC-3/2002
- Moeda: EUR
- Custos indirectos: 3.00 %
- IVA: 23.00 %

## I Instalações

### IA Audiovisuais

#### IAO Rede de fibra óptica

**IAO030** Ud Ponto de distribuição.
Ponto de distribuição formado por caixa de derivação de piso, de aço galvanizado, de 80x80x30 mm, com capacidade para fusionar 8 cabos. Inclusive elementos para a condução das fibras, fecho com chave, acessórios e fixações.
Inclui: Marcação. Colocação e fixação da caixa.
Critério de medição de projecto: Número de unidades previstas, segundo documentação gráfica de Projecto.
Critério de medição de obra: Medir-se-á o número de unidades realmente executadas segundo especificações de Projecto.

| Código | Un | Descrição | Rendimento | Preço | Importância |
|---|---|---|---|---|---|
| mt40foa040 | Ud | Caixa de derivação de piso, de aço galvanizado, de 80x80x30 mm, com capacidade para fusionar 8 cabos, para instalações de fibra óptica. Inclusive elementos para a condução das fibras, fecho com chave, acessórios e fixações. (material) | 1.000 | 50.52 | 50.52 |
| mo001 | h | Oficial de 1ª instalador de telecomunicações. (mão de obra) | 0.250 | 23.31 | 5.83 |
| mo056 | h | Ajudante de instalador de telecomunicações. (mão de obra) | 0.250 | 22.09 | 5.52 |
| % | % | Custos directos complementares | 2 % | 61.87 | 1.24 |
|  |  | Custos directos |  |  | 63.11 |
