# Tomada de fibra óptica

- Propriedade do ficheiro: CYPE INGENIEROS, S.A.
- Formato: FIEBDC-3/2002
- Moeda: EUR
- Custos indirectos: 3.00 %
- IVA: 23.00 %

## I Instalações

### IA Audiovisuais

#### IAO Rede de fibra óptica

**IAO040** Ud Tomada de fibra óptica.
Tomada de fibra óptica com conector tipo SC duplo, suporte e aro.
Inclui: Montagem, ligação e verificação do seu correcto funcionamento.
Critério de medição de projecto: Número de unidades previstas, segundo documentação gráfica de Projecto.
Critério de medição de obra: Medir-se-á o número de unidades realmente executadas segundo especificações de Projecto.

| Código | Un | Descrição | Rendimento | Preço | Importância |
|---|---|---|---|---|---|
| mt40fod040b | Ud | Tomada de fibra óptica com conector tipo SC duplo, suporte e aro. (material) | 1.000 | 16.91 | 16.91 |
| mo001 | h | Oficial de 1ª instalador de telecomunicações. (mão de obra) | 0.250 | 23.31 | 5.83 |
| % | % | Custos directos complementares | 2 % | 22.74 | 0.45 |
|  |  | Custos directos |  |  | 23.19 |
