# Derivação para linha frigorífica

- Propriedade do ficheiro: CYPE INGENIEROS, S.A.
- Formato: FIEBDC-3/2002
- Moeda: EUR
- Custos indirectos: 3.00 %
- IVA: 23.00 %

## I Instalações

### IB Sistemas de climatização

#### IBL Sistema VRF (Mitsubishi Electric)

**IBL680** Ud Derivação para linha frigorífica.
Kit de derivação de linha frigorífica, de 2 saídas, gama City Multi, modelo CMY-Y62-G-E "MITSUBISHI ELECTRIC".
Inclui: Ligação.
Critério de medição de projecto: Número de unidades previstas, segundo documentação gráfica de Projecto.
Critério de medição de obra: Medir-se-á o número de unidades realmente executadas segundo especificações de Projecto.

| Código | Un | Descrição | Rendimento | Preço | Importância |
|---|---|---|---|---|---|
| mt42mee600a | Ud | Kit de derivação de linha frigorífica, de 2 saídas, gama City Multi, modelo CMY-Y62-G-E "MITSUBISHI ELECTRIC". (material) | 1.000 | 147.00 | 147.00 |
| mo005 | h | Oficial de 1ª instalador de ar condicionado. (mão de obra) | 0.050 | 23.31 | 1.17 |
| mo104 | h | Ajudante de instalador de ar condicionado. (mão de obra) | 0.050 | 22.09 | 1.10 |
| % | % | Custos directos complementares | 2 % | 149.27 | 2.99 |
|  |  | Custos directos |  |  | 152.26 |
