# Regulador de caudal de ar

- Propriedade do ficheiro: CYPE INGENIEROS, S.A.
- Formato: FIEBDC-3/2002
- Moeda: EUR
- Custos indirectos: 3.00 %
- IVA: 23.00 %

## I Instalações

### IC Aquecimento, arrefecimento, climatização e A.Q.S.

#### ICR Sistemas de condução de ar

**ICR100** Ud Regulador de caudal de ar.
Regulador de caudal de ar, circular, para sistemas de caudal de ar constante, de tipo auto-mecânico sem consumo de energia exterior, com gama de diferenças de pressão de 50 a 1000 Pa, para conduta de 125 mm de diâmetro, carcaça de chapa galvanizada, chumaceiras de plástico, comporta de regulação com membrana de poliuretano actuando como amortecedor pneumático, gama de caudais 4:1. Inclusive acessórios de montagem e elementos de fixação.
Inclui: Marcação. Colocação e fixação. Verificação do seu correcto funcionamento.
Critério de medição de projecto: Número de unidades previstas, segundo documentação gráfica de Projecto.
Critério de medição de obra: Medir-se-á o número de unidades realmente executadas segundo especificações de Projecto.

| Código | Un | Descrição | Rendimento | Preço | Importância |
|---|---|---|---|---|---|
| mt42trx630cqc | Ud | Regulador de caudal de ar, circular, para sistemas de caudal de ar constante, de tipo auto-mecânico sem consumo de energia exterior, com gama de diferenças de pressão de 50 a 1000 Pa, para conduta de 125 mm de diâmetro, carcaça de chapa galvanizada, chumaceiras de plástico, comporta de regulação com membrana de poliuretano actuando como amortecedor pneumático, gama de caudais 4:1. (material) | 1.000 | 201.73 | 201.73 |
| mo005 | h | Oficial de 1ª instalador de ar condicionado. (mão de obra) | 0.113 | 23.31 | 2.63 |
| mo104 | h | Ajudante de instalador de ar condicionado. (mão de obra) | 0.113 | 22.09 | 2.50 |
| % | % | Custos directos complementares | 2 % | 206.86 | 4.14 |
|  |  | Custos directos |  |  | 211.00 |
