# Unidade ar-água bomba de calor reversível, para instalação no interior

- Propriedade do ficheiro: CYPE INGENIEROS, S.A.
- Formato: FIEBDC-3/2002
- Moeda: EUR
- Custos indirectos: 3.00 %
- IVA: 23.00 %

## I Instalações

### IC Aquecimento, arrefecimento, climatização e A.Q.S.

#### ICV Unidades centrais para aquecimento, arrefecimento, climatização e A.Q.S.

**ICV015** Ud Unidade ar-água bomba de calor reversível, para instalação no interior.
Bomba de calor, ar-água, para aquecimento e arrefecimento, potência frigorífica nominal de 5,8 kW (temperatura de entrada do ar: 35°C; temperatura de saída da água: 7°C, salto térmico: 5°C), potência calorífica nominal de 6,7 kW (temperatura húmida de entrada do ar: 6°C; temperatura de saída da água: 50°C, salto térmico: 5°C), com grupo hidráulico (vaso de expansão de 5 l, pressão nominal disponível de 220,7 kPa) e depósito de inércia de 30 l, caudal de água nominal de 1 m³/h, caudal de ar nominal de 2500 m³/h, pressão de ar nominal de 68,67 Pa e potência sonora de 78,4 dBA; com pressostato diferencial de caudal, filtro, termomanómetros, válvula de segurança regulada a 4 bar e purgador automático de ar, com refrigerante R-407C, para instalação no interior. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcc040h | Ud | Bomba de calor, ar-água, para aquecimento e arrefecimento, potência frigorífica nominal de 5,8 kW (temperatura de entrada do ar: 35°C; temperatura de saída da água: 7°C, salto térmico: 5°C), potência calorífica nominal de 6,7 kW (temperatura húmida de entrada do ar: 6°C; temperatura de saída da água: 50°C, salto térmico: 5°C), com grupo hidráulico (vaso de expansão de 5 l, pressão nominal disponível de 220,7 kPa) e depósito de inércia de 30 l, caudal de água nominal de 1 m³/h, caudal de ar nominal de 2500 m³/h, pressão de ar nominal de 68,67 Pa e potência sonora de 78,4 dBA; com pressostato diferencial de caudal, filtro, termomanómetros, válvula de segurança regulada a 4 bar e purgador automático de ar. (material) | 1.000 | 5375.21 | 5375.21 |
| mt37www050c | Ud | União anti-vibração, de borracha, com rosca de 1", para uma pressão máxima de funcionamento de 10 bar. (material) | 2.000 | 24.69 | 49.38 |
| mt37sve010d | Ud | Válvula de esfera de latão niquelado para enroscar de 1". (material) | 2.000 | 12.15 | 24.30 |
| mt42www080 | Ud | Kit de amortecedores anti-vibração de pavimento, formado por quatro amortecedores de borracha, com os correspondentes parafusos, porcas e anilhas. (material) | 1.000 | 8.00 | 8.00 |
| mo005 | h | Oficial de 1ª instalador de ar condicionado. (mão de obra) | 6.600 | 23.31 | 153.85 |
| mo104 | h | Ajudante de instalador de ar condicionado. (mão de obra) | 6.600 | 22.09 | 145.79 |
| % | % | Custos directos complementares | 2 % | 5756.53 | 115.13 |
|  |  | Custos directos |  |  | 5871.66 |
