# Detector com dupla tecnologia

- Propriedade do ficheiro: CYPE INGENIEROS, S.A.
- Formato: FIEBDC-3/2002
- Moeda: EUR
- Custos indirectos: 3.00 %
- IVA: 23.00 %

## I Instalações

### ID Segurança

#### IDD Detectores volumétricos

**IDD030** Ud Detector com dupla tecnologia.
Detector volumétrico de dupla tecnologia (infra-vermelho passivo de lente Fresnel e microondas), alcance de 15 m, cobertura de infravermelhos de 90°, cobertura de microondas de 90°x36°, detecção de ângulo zero, com memória de alarme, contador de impulsos, filtro de luz branca, led de teste, regulador de sensibilidade de microondas e protecção anti-abertura. Inclusive elementos de fixação.
Inclui: Marcação. Fixação ao paramento. Montagem, ligação e verificação do seu correcto funcionamento.
Critério de medição de projecto: Número de unidades previstas, segundo documentação gráfica de Projecto.
Critério de medição de obra: Medir-se-á o número de unidades realmente executadas segundo especificações de Projecto.

| Código | Un | Descrição | Rendimento | Preço | Importância |
|---|---|---|---|---|---|
| mt41ing080a | Ud | Detector volumétrico de dupla tecnologia (infra-vermelho passivo de lente Fresnel e microondas), alcance de 15 m, cobertura de infravermelhos de 90°, cobertura de microondas de 90°x36°, detecção de ângulo zero, com memória de alarme, contador de impulsos, filtro de luz branca, led de teste, regulador de sensibilidade de microondas e protecção anti-abertura. Inclusive elementos de fixação. (material) | 1.000 | 64.02 | 64.02 |
| mo006 | h | Oficial de 1ª instalador de redes e equipamentos de detecção e segurança. (mão de obra) | 0.250 | 23.31 | 5.83 |
| mo105 | h | Ajudante de instalador de redes e equipamentos de detecção e segurança. (mão de obra) | 0.250 | 22.09 | 5.52 |
| % | % | Custos directos complementares | 2 % | 75.37 | 1.51 |
|  |  | Custos directos |  |  | 76.88 |
