# Detector de vibração, electrónico

- Propriedade do ficheiro: CYPE INGENIEROS, S.A.
- Formato: FIEBDC-3/2002
- Moeda: EUR
- Custos indirectos: 3.00 %
- IVA: 23.00 %

## I Instalações

### ID Segurança

#### IDE Detectores vibração

**IDE010** Ud Detector de vibração, electrónico.
Detector de vibração electrónico, com controlo automático de sensibilidade, indicação do nível de vibração, contador de impulsos, discriminação de falsos alarmes e memória de alarme, contacto normalmente encerrado, sensibilidade regulável, possibilidade de ligação até três detectores escravos e protecção anti-abertura. Instalação em porta ou janela. Inclusive elementos de fixação.
Inclui: Marcação. Fixação à superfície suporte. Montagem, ligação e verificação do seu correcto funcionamento.
Critério de medição de projecto: Número de unidades previstas, segundo documentação gráfica de Projecto.
Critério de medição de obra: Medir-se-á o número de unidades realmente executadas segundo especificações de Projecto.

| Código | Un | Descrição | Rendimento | Preço | Importância |
|---|---|---|---|---|---|
| mt41ing090 | Ud | Detector de vibração electrónico, com controlo automático de sensibilidade, indicação do nível de vibração, contador de impulsos, discriminação de falsos alarmes e memória de alarme, contacto normalmente encerrado, sensibilidade regulável, possibilidade de ligação até três detectores escravos e protecção anti-abertura, para instalar em portas e janelas. Inclusive elementos de fixação (material) | 1.000 | 101.81 | 101.81 |
| mo006 | h | Oficial de 1ª instalador de redes e equipamentos de detecção e segurança. (mão de obra) | 0.200 | 23.31 | 4.66 |
| mo105 | h | Ajudante de instalador de redes e equipamentos de detecção e segurança. (mão de obra) | 0.200 | 22.09 | 4.42 |
| % | % | Custos directos complementares | 2 % | 110.89 | 2.22 |
|  |  | Custos directos |  |  | 113.11 |
