# Entrada

- Propriedade do ficheiro: CYPE INGENIEROS, S.A.
- Formato: FIEBDC-3/2002
- Moeda: EUR
- Custos indirectos: 3.00 %
- IVA: 23.00 %

## I Instalações

### IE Eléctricas

#### IEE Entradas

**IEE030** Ud Entrada.
Entrada monofásica enterrada de 12 m de comprimento para habitação unifamiliar, delimitada entre a portinhola e a origem da instalação de utilização, formada por cabos unipolares com condutores de cobre, XV Eca 2x6 mm², sendo a sua tensão nominal de 0,6/1 kV, protegido por tubo de polietileno de parede dupla de 40 mm de diâmetro, colocado sobre leito de areia de 10 cm de espessura, devidamente compactada e nivelada com apiloador (saltitão) de condução manual, enchimento lateral compactando até metade do diâmetro do tubo e posterior enchimento com a mesma areia até 10 cm por cima da geratriz superior do tubo, sem incluir a escavação nem o posterior enchimento principal das valas e caixa de contador individual de chapa electrozincada, com visor transparente e com graus de protecção IP54 e IK07. Totalmente montada, ligada e testada.
Inclui: Marcação da localização das condutas e ancoragens da caixa. Execução do leito de areia para colocação do tubo. Colocação do tubo. Colocação de cabos. Ligação. Execução do enchimento envolvente.
Critério de medição de projecto: Número de unidades previstas, segundo documentação gráfica de Projecto.
Critério de medição de obra: Medir-se-á o número de unidades realmente executadas segundo especificações de Projecto.

| Código | Un | Descrição | Rendimento | Preço | Importância |
|---|---|---|---|---|---|
| mt01ara010a | m³ | Areia com granulometria de 0 a 5 mm de diâmetro, limpa. (material) | 0.996 | 14.30 | 14.24 |
| mt35aia080aa | m | Tubo curvável, fornecido em rolo, de polietileno de parede dupla (lisa pelo interior e corrugada pelo exterior), de cor laranja, de 40 mm de diâmetro nominal, para canalização enterrada, resistência à compressão 250 N, com grau de protecção IP549 segundo NP EN 60529. Segundo NP EN 61386-1, NP EN 61386-22 e EN 50086-2-4. (material) | 12.000 | 1.80 | 21.60 |
| mt35cep050d | m | Cabo unipolar XV, sendo a sua tensão nominal de 0,6/1 kV, reacção ao fogo classe Eca segundo NP EN 50575, com condutor multifilar de cobre classe 2 de 6 mm² de secção, com isolamento de polietileno reticulado e bainha exterior de PVC. Segundo IEC 60502-1. (material) | 24.000 | 0.80 | 19.20 |
| mt35ccp020a | Ud | Caixa de contador de 255x375x200 mm, de chapa electrozincada, para 1 contador monofásico, com visor transparente para facilitar a leitura do contador, com graus de protecção IP54 e IK07. (material) | 1.000 | 23.25 | 23.25 |
| mt35www010 | Ud | Material auxiliar para instalações eléctricas. (material) | 3.400 | 1.48 | 5.03 |
| mq04dua020b | h | Dumper de descarga frontal de 2 t de carga útil. (equipamento) | 0.100 | 10.38 | 1.04 |
| mq02rop020 | h | Apiloador (Saltitão) de condução manual, de 80 kg, com placa de 30x30 cm. (equipamento) | 0.747 | 3.92 | 2.93 |
| mq02cia020j | h | Camião cisterna, de 8 m³ de capacidade. (equipamento) | 0.010 | 118.90 | 1.19 |
| mo020 | h | Oficial de 1ª construção. (mão de obra) | 0.876 | 22.68 | 19.87 |
| mo113 | h | Operário não qualificado construção. (mão de obra) | 0.876 | 21.45 | 18.79 |
| mo003 | h | Oficial de 1ª electricista. (mão de obra) | 0.852 | 23.31 | 19.86 |
| mo102 | h | Ajudante de electricista. (mão de obra) | 0.720 | 22.09 | 15.90 |
| % | % | Custos directos complementares | 2 % | 162.90 | 3.26 |
|  |  | Custos directos |  |  | 166.16 |
