# Tomada de áudio, vídeo, voz e dados, encastrada

- Propriedade do ficheiro: CYPE INGENIEROS, S.A.
- Formato: FIEBDC-3/2002
- Moeda: EUR
- Custos indirectos: 3.00 %
- IVA: 23.00 %

## I Instalações

### IE Eléctricas

#### IEM Mecanismos

**IEM115** Ud Tomada de áudio, vídeo, voz e dados, encastrada.
Tomada Jack de 3,5 mm, de um módulo, com tampa, de cor branca. Instalação encastrada.
Critérios considerados na determinação do preço da unidade de obra: O preço não inclui a caixa para mecanismo encastrado nem o espelho.
Inclui: Montagem, ligação e verificação do seu correcto funcionamento.
Critério de medição de projecto: Número de unidades previstas, segundo documentação gráfica de Projecto.
Critério de medição de obra: Medir-se-á o número de unidades realmente executadas segundo especificações de Projecto.

| Código | Un | Descrição | Rendimento | Preço | Importância |
|---|---|---|---|---|---|
| mt40gbg716a | Ud | Tomada Jack de 3,5 mm, de um módulo, para encastrar, com tampa, de cor branca. (material) | 1.000 | 18.62 | 18.62 |
| mo003 | h | Oficial de 1ª electricista. (mão de obra) | 0.180 | 23.31 | 4.20 |
| % | % | Custos directos complementares | 2 % | 22.82 | 0.46 |
|  |  | Custos directos |  |  | 23.28 |
