# Disjuntor diferencial combinado, modular, "CHINT ELECTRICS"

- Propriedade do ficheiro: CYPE INGENIEROS, S.A.
- Formato: FIEBDC-3/2002
- Moeda: EUR
- Custos indirectos: 3.00 %
- IVA: 23.00 %

## I Instalações

### IE Eléctricas

#### IEX Aparelhagem

**IEX070** Ud Disjuntor diferencial combinado, modular, "CHINT ELECTRICS".
Disjuntor diferencial combinado, de 2 módulos, bipolar (1P+N), intensidade nominal 6 A, sensibilidade 30 mA, poder de corte 6 kA, curva C, classe A, modelo NB1L-1N-6C30A/2 "CHINT ELECTRICS", de 36x80x77,8 mm, grau de protecção IP20, montagem sobre calha DIN (35 mm) e encaixe por clique na calha. Totalmente montado, ligado e testado.
Inclui: Montagem e ligação do elemento.
Critério de medição de projecto: Número de unidades previstas, segundo documentação gráfica de Projecto.
Critério de medição de obra: Medir-se-á o número de unidades realmente executadas segundo especificações de Projecto.

| Código | Un | Descrição | Rendimento | Preço | Importância |
|---|---|---|---|---|---|
| mt35amc200ha | Ud | Disjuntor diferencial combinado, de 2 módulos, bipolar (1P+N), intensidade nominal 6 A, sensibilidade 30 mA, poder de corte 6 kA, curva C, classe A, modelo NB1L-1N-6C30A/2 "CHINT ELECTRICS", de 36x80x77,8 mm, grau de protecção IP20, montagem sobre calha DIN (35 mm) e encaixe por clique na calha, segundo NP EN 61009-1. (material) | 1.000 | 145.70 | 145.70 |
| mo003 | h | Oficial de 1ª electricista. (mão de obra) | 0.250 | 23.31 | 5.83 |
| % | % | Custos directos complementares | 2 % | 151.53 | 3.03 |
|  |  | Custos directos |  |  | 154.56 |
