# Protector contra sobretensões transitórias, modular

- Propriedade do ficheiro: CYPE INGENIEROS, S.A.
- Formato: FIEBDC-3/2002
- Moeda: EUR
- Custos indirectos: 3.00 %
- IVA: 23.00 %

## I Instalações

### IE Eléctricas

#### IEX Aparelhagem

**IEX076** Ud Protector contra sobretensões transitórias, modular.
Protector contra sobretensões transitórias, de 2 módulos, bipolar (2P), tipo 2 (onda 8/20 µs), nível de protecção 1,8 kV, intensidade máxima de descarga 40 kA, de 36x93x65,5 mm, grau de protecção IP20, montagem sobre calha DIN (35 mm) e encaixe por clique na calha. Totalmente montado, ligado e testado.
Inclui: Montagem e ligação do elemento.
Critério de medição de projecto: Número de unidades previstas, segundo documentação gráfica de Projecto.
Critério de medição de obra: Medir-se-á o número de unidades realmente executadas segundo especificações de Projecto.

| Código | Un | Descrição | Rendimento | Preço | Importância |
|---|---|---|---|---|---|
| mt35amc320a | Ud | Protector contra sobretensões transitórias, de 2 módulos, bipolar (2P), tipo 2 (onda 8/20 µs), nível de protecção 1,8 kV, intensidade máxima de descarga 40 kA, de 36x93x65,5 mm, grau de protecção IP20, montagem sobre calha DIN (35 mm) e encaixe por clique na calha, segundo IEC 61643-11. (material) | 1.000 | 197.54 | 197.54 |
| mo003 | h | Oficial de 1ª electricista. (mão de obra) | 0.250 | 23.31 | 5.83 |
| % | % | Custos directos complementares | 2 % | 203.37 | 4.07 |
|  |  | Custos directos |  |  | 207.44 |
