# Caixa de distribuição, modular

- Propriedade do ficheiro: CYPE INGENIEROS, S.A.
- Formato: FIEBDC-3/2002
- Moeda: EUR
- Custos indirectos: 3.00 %
- IVA: 23.00 %

## I Instalações

### IE Eléctricas

#### IEX Aparelhagem

**IEX400** Ud Caixa de distribuição, modular.
Caixa de distribuição de plástico, para encastrar, com graus de protecção IP30 e IK07, isolamento classe II, tensão nominal 400 V, para 5 módulos, de 184x200x180 mm. Totalmente montada.
Inclui: Colocação e fixação do elemento.
Critério de medição de projecto: Número de unidades previstas, segundo documentação gráfica de Projecto.
Critério de medição de obra: Medir-se-á o número de unidades realmente executadas segundo especificações de Projecto.

| Código | Un | Descrição | Rendimento | Preço | Importância |
|---|---|---|---|---|---|
| mt35amc900aa | Ud | Caixa de distribuição de plástico, para encastrar, com graus de protecção IP30 e IK07, isolamento classe II, tensão nominal 400 V, para 5 módulos, de 184x200x180 mm, segundo EN 60670-1. (material) | 1.000 | 8.19 | 8.19 |
| mo003 | h | Oficial de 1ª electricista. (mão de obra) | 0.205 | 23.31 | 4.78 |
| % | % | Custos directos complementares | 2 % | 12.97 | 0.26 |
|  |  | Custos directos |  |  | 13.23 |
