# Pré-instalação de contador para abastecimento de água potável

- Propriedade do ficheiro: CYPE INGENIEROS, S.A.
- Formato: FIEBDC-3/2002
- Moeda: EUR
- Custos indirectos: 3.00 %
- IVA: 23.00 %

## I Instalações

### IF Abastecimento de água

#### IFC Contadores

**IFC010** Ud Pré-instalação de contador para abastecimento de água potável.
Pré-instalação de contador individual de água 3" DN 80 mm, colocado em nicho, ligado ao ramal de distribuição e ao ramal de distribuição individual, formada por duas válvulas de corte adufa de latão fundido. Inclusive aro e tampa amovível de ferro fundido dúctil e material auxiliar.
Critérios considerados na determinação do preço da unidade de obra: O preço não inclui o contador de água.
Inclui: Marcação. Colocação e fixação de acessórios e peças especiais. Ligação e verificação do seu correcto funcionamento.
Critério de medição de projecto: Número de unidades previstas, segundo documentação gráfica de Projecto.
Critério de medição de obra: Medir-se-á o número de unidades realmente executadas segundo especificações de Projecto.

| Código | Un | Descrição | Rendimento | Preço | Importância |
|---|---|---|---|---|---|
| mt37svc010u | Ud | Válvula adufa de latão fundido, para enroscar, de 3". (material) | 2.000 | 79.94 | 159.88 |
| mt37aar010d | Ud | Aro e tampa de ferro fundido dúctil de 60x60 cm, segundo Companhia Abastecedora. (material) | 1.000 | 64.75 | 64.75 |
| mt37www010 | Ud | Material auxiliar para instalações de abastecimento de água. (material) | 0.900 | 1.40 | 1.26 |
| mo008 | h | Oficial de 1ª canalizador. (mão de obra) | 1.440 | 23.31 | 33.57 |
| mo107 | h | Ajudante de canalizador. (mão de obra) | 0.720 | 22.09 | 15.90 |
| % | % | Custos directos complementares | 4 % | 275.36 | 11.01 |
|  |  | Custos directos |  |  | 286.37 |
