# Grupo de bombagem para edifícios

- Propriedade do ficheiro: CYPE INGENIEROS, S.A.
- Formato: FIEBDC-3/2002
- Moeda: EUR
- Custos indirectos: 3.00 %
- IVA: 23.00 %

## I Instalações

### IF Abastecimento de água

#### IFD Depósitos/grupos de bombagem

**IFD010** Ud Grupo de bombagem para edifícios.
Grupo de bombagem, formado por 3 bombas centrífugas electrónicas de 4 etapas, verticais, com roletes, difusores e todas as peças em contacto com o meio de impulsão de aço inoxidável, ligação em aspiração de 2", ligação em impulsão de 2", fecho mecânico independente do sentido de rotação, unidade de regulação electrónica para a regulação e comutação de todas as bombas instaladas com variador de frequência integrado, com ecrã para indicação dos estados de trabalho e da pressão actual e botão monocomando para a introdução da pressão nominal e de todos os parâmetros, memória para historiais de trabalho e de erros e interface para integração em sistemas GTC, motores de rotor seco com uma potência nominal total de 3,3 kW, 3770 r.p.m. nominais, alimentação trifásica (400V/50Hz), com protecção térmica integrada e contra funcionamento a seco, protecção IP55, isolamento classe F, vaso de expansão de membrana de 8 l, válvulas de corte e antirretorno, pressostato, manómetro, sensor de pressão, base, colectores de aço inoxidável. Incluindo tubos entre os distintos elementos e acessórios. Totalmente montado, ligado e colocado em funcionamento pela empresa instaladora para a verificação do seu correcto funcionamento. Sem incluir a instalação eléctrica.
Inclui: Marcação. Fixação do depósito. Colocação e fixação do grupo de bombagem. Colocação e fixação de tubagens e acessórios. Ligações da bomba com o depósito. Ligação. Colocação em funcionamento.
Critério de medição de projecto: Número de unidades previstas, segundo documentação gráfica de Projecto.
Critério de medição de obra: Medir-se-á o número de unidades realmente executadas segundo especificações de Projecto.

| Código | Un | Descrição | Rendimento | Preço | Importância |
|---|---|---|---|---|---|
| mt37bcw197amea | Ud | Grupo de bombagem, formado por 3 bombas centrífugas electrónicas de 4 etapas, verticais, com roletes, difusores e todas as peças em contacto com o meio de impulsão de aço inoxidável, ligação em aspiração de 2", ligação em impulsão de 2", fecho mecânico independente do sentido de rotação, unidade de regulação electrónica para a regulação e comutação de todas as bombas instaladas com variador de frequência integrado, com ecrã para indicação dos estados de trabalho e da pressão actual e botão monocomando para a introdução da pressão nominal e de todos os parâmetros, memória para historiais de trabalho e de erros e interface para integração em sistemas GTC, motores de rotor seco com uma potência nominal total de 3,3 kW, 3770 r.p.m. nominais, alimentação trifásica (400V/50Hz), com protecção térmica integrada e contra funcionamento a seco, protecção IP55, isolamento classe F, vaso de expansão de membrana de 8 l, válvulas de corte e antirretorno, pressostato, manómetro, sensor de pressão, base, colectores de aço inoxidável. (material) | 1.000 | 13503.75 | 13503.75 |
| mt37www050g | Ud | União anti-vibração, de borracha, com rosca de 2", para uma pressão máxima de funcionamento de 10 bar. (material) | 1.000 | 70.25 | 70.25 |
| mt37www010 | Ud | Material auxiliar para instalações de abastecimento de água. (material) | 1.000 | 1.40 | 1.40 |
| mo008 | h | Oficial de 1ª canalizador. (mão de obra) | 4.700 | 23.31 | 109.56 |
| mo107 | h | Ajudante de canalizador. (mão de obra) | 2.350 | 22.09 | 51.91 |
| % | % | Custos directos complementares | 4 % | 13736.87 | 549.47 |
|  |  | Custos directos |  |  | 14286.34 |
