# Depósito de regularização de bombagem

- Propriedade do ficheiro: CYPE INGENIEROS, S.A.
- Formato: FIEBDC-3/2002
- Moeda: EUR
- Custos indirectos: 3.00 %
- IVA: 23.00 %

## I Instalações

### IF Abastecimento de água

#### IFD Depósitos/grupos de bombagem

**IFD020** Ud Depósito de regularização de bombagem.
Depósito de regularização, para abastecimento do grupo de bombagem, de polietileno de alta densidade (PEAD/HDPE), horizontal, com resistência aos raios UV, de 500 l, com arejador e escoadouro; válvula de corte adufa de latão fundido de 1" DN 25 mm e válvula de flutuador para a entrada; válvula de esfera para escoamento; válvula de corte adufa de latão fundido de 1" DN 25 mm para a saída; dois interruptores para nível máximo e nível mínimo. Inclusive material auxiliar. Totalmente montado, ligado e testado.
Inclui: Marcação. Limpeza da base de apoio do depósito. Colocação, fixação e montagem do depósito. Colocação e montagem de válvulas. Colocação e fixação de tubagens e acessórios. Colocação dos interruptores de nível.
Critério de medição de projecto: Número de unidades previstas, segundo documentação gráfica de Projecto.
Critério de medição de obra: Medir-se-á o número de unidades realmente executadas segundo especificações de Projecto.

| Código | Un | Descrição | Rendimento | Preço | Importância |
|---|---|---|---|---|---|
| mt37sve010b | Ud | Válvula de esfera de latão niquelado para enroscar de 1/2". (material) | 1.000 | 4.95 | 4.95 |
| mt37svc010f | Ud | Válvula adufa de latão fundido, para enroscar, de 1". (material) | 2.000 | 9.14 | 18.28 |
| mt37vfl010c | Ud | Válvula de flutuador de 1" de diâmetro, para uma pressão máxima de 6 bar, com corpo de latão, bóia esférica roscada de latão e obturador de borracha. (material) | 1.000 | 67.95 | 67.95 |
| mt37dpb100ba | Ud | Depósito de polietileno de alta densidade (PEAD/HDPE), horizontal, com resistência aos raios UV, de 500 l, de 750 mm de diâmetro e 1250 mm de comprimento, com boca de acesso de 200 mm de diâmetro, arejador e escoadouro. (material) | 1.000 | 186.24 | 186.24 |
| mt37inl010 | Ud | Interruptor de nível de 10 A, com bóia, contrapeso e cabo. (material) | 2.000 | 15.00 | 30.00 |
| mt37www010 | Ud | Material auxiliar para instalações de abastecimento de água. (material) | 1.000 | 1.40 | 1.40 |
| mo008 | h | Oficial de 1ª canalizador. (mão de obra) | 1.250 | 23.31 | 29.14 |
| mo107 | h | Ajudante de canalizador. (mão de obra) | 1.250 | 22.09 | 27.61 |
| mo003 | h | Oficial de 1ª electricista. (mão de obra) | 0.250 | 23.31 | 5.83 |
| % | % | Custos directos complementares | 2 % | 371.40 | 7.43 |
|  |  | Custos directos |  |  | 378.83 |
