# Grupo de bombagem para rede de aproveitamento de águas pluviais

- Propriedade do ficheiro: CYPE INGENIEROS, S.A.
- Formato: FIEBDC-3/2002
- Moeda: EUR
- Custos indirectos: 3.00 %
- IVA: 23.00 %

## I Instalações

### IF Abastecimento de água

#### IFD Depósitos/grupos de bombagem

**IFD030** Ud Grupo de bombagem para rede de aproveitamento de águas pluviais.
Grupo de bombagem para aproveitamento de águas pluviais, com bomba centrífuga multi-etapas, de aço inoxidável, auto-aspirante, alimentação monofásica (230V/50Hz), caudal máximo 5 m³/h, altura máxima de impulsão 42 m, altura máxima de aspiração 8 m, pressão máxima de trabalho 8 bar, potência nominal do motor de 0,55 kW, protecção IP42, isolamento classe F, ligação de impulsão de 1", ligação de aspiração de 1", ligação de realimentação de água potável de 3/4", depósito de realimentação de água potável de 11 l com válvula de flutuador, quadro eléctrico com sistema electrónico de controlo, controlador de fluxo e pressostato, válvula de 3 vias accionada por interruptor de bóia e ligação para alarme anti-transbordamento. Totalmente montado, ligado e colocado em funcionamento pela empresa instaladora para a verificação do seu correcto funcionamento.
Inclui: Marcação. Colocação e fixação do grupo de bombagem. Colocação e fixação de tubagens e acessórios. Ligação. Colocação em funcionamento.
Critério de medição de projecto: Número de unidades previstas, segundo documentação gráfica de Projecto.
Critério de medição de obra: Medir-se-á o número de unidades realmente executadas segundo especificações de Projecto.

| Código | Un | Descrição | Rendimento | Preço | Importância |
|---|---|---|---|---|---|
| mt37bcw800a | Ud | Grupo de bombagem para aproveitamento de águas pluviais, com bomba centrífuga multi-etapas, de aço inoxidável, auto-aspirante, alimentação monofásica (230V/50Hz), caudal máximo 5 m³/h, altura máxima de impulsão 42 m, altura máxima de aspiração 8 m, pressão máxima de trabalho 8 bar, potência nominal do motor de 0,55 kW, protecção IP42, isolamento classe F, ligação de impulsão de 1", ligação de aspiração de 1", ligação de realimentação de água potável de 3/4", depósito de realimentação de água potável de 11 l com válvula de flutuador, quadro eléctrico com sistema electrónico de controlo, controlador de fluxo e pressostato, válvula de 3 vias accionada por interruptor de bóia e ligação para alarme anti-transbordamento. (material) | 1.000 | 1736.30 | 1736.30 |
| mo008 | h | Oficial de 1ª canalizador. (mão de obra) | 0.500 | 23.31 | 11.66 |
| mo107 | h | Ajudante de canalizador. (mão de obra) | 0.250 | 22.09 | 5.52 |
| % | % | Custos directos complementares | 4 % | 1753.48 | 70.14 |
|  |  | Custos directos |  |  | 1823.62 |
