# Armário de telecomunicações individual (ATI)

- Propriedade do ficheiro: CYPE INGENIEROS, S.A.
- Formato: FIEBDC-3/2002
- Moeda: EUR
- Custos indirectos: 3.00 %
- IVA: 23.00 %

## I Instalações

### IL Infra-estruturas de telecomunicações

#### ILI Rede individual

**ILI005** Ud Armário de telecomunicações individual (ATI).
Armário de telecomunicações individual (ATI), de 4 saídas, composto por caixa de material termoplástico isolamento classe II, de 360x504x123 mm, com graus de protecção IP42 e IK07, painel equipado com repartidores de cliente (4 saídas de pares de cobre, 4 coaxiais e 2 de fibra óptica), tomada eléctrica e barramento de terra. Instalação encastrada. Inclusive fecho com chave, acessórios e fixações.
Inclui: Marcação. Colocação e fixação da caixa. Ligação e verificação do seu correcto funcionamento.
Critério de medição de projecto: Número de unidades previstas, segundo documentação gráfica de Projecto.
Critério de medição de obra: Medir-se-á o número de unidades realmente executadas segundo especificações de Projecto.

| Código | Un | Descrição | Rendimento | Preço | Importância |
|---|---|---|---|---|---|
| mt40ipt020aaa | Ud | Armário de telecomunicações individual (ATI), de 4 saídas, composto por caixa de material termoplástico isolamento classe II, de 360x504x123 mm, com graus de protecção IP42 e IK07, painel equipado com repartidores de cliente (4 saídas de pares de cobre, 4 coaxiais e 2 de fibra óptica), tomada eléctrica e barramento de terra, para encastrar. Inclusive fecho com chave, acessórios e fixações. (material) | 1.000 | 164.90 | 164.90 |
| mo001 | h | Oficial de 1ª instalador de telecomunicações. (mão de obra) | 0.883 | 23.31 | 20.58 |
| mo056 | h | Ajudante de instalador de telecomunicações. (mão de obra) | 0.504 | 22.09 | 11.13 |
| % | % | Custos directos complementares | 2 % | 196.61 | 3.93 |
|  |  | Custos directos |  |  | 200.54 |
