# Sistema domótico aberto KNX

- Propriedade do ficheiro: CYPE INGENIEROS, S.A.
- Formato: FIEBDC-3/2002
- Moeda: EUR
- Custos indirectos: 3.00 %
- IVA: 23.00 %

## I Instalações

### IM Domóticas e inmóticas

#### IMC Sistema KNX

**IMC010** Ud Sistema domótico aberto KNX.
Sistema domótico aberto KNX, com mecanismos de material termoplástico cor branca acabamento brilhante, com capacidade para o controlo dos seguintes dispositivos de uma habitação: ILUMINAÇÃO: acender e apagar até 8 pontos e regulação até 64 pontos através de protocolo DALI; PERSIANAS: até 8 persianas; ALARMES TÉCNICOS: compostos por um detector de incêndios e um detector de presença; CLIMATIZAÇÃO POR PISO RADIANTE: até 6 compartimentos com medição de temperatura individual em cada mecanismo. Inclusive caixas para mecanismo, cabos protegidos por tubo protector de PVC flexível, fonte de alimentação, dispositivo multifuncional com ecrã TFT de 6", possibilidade de ligação a vídeo-porteiro compatível, botão de pressão multifunções e possibilidade de controlo remoto através de dispositivo móvel.
Inclui: Montagem, ligação e verificação do seu correcto funcionamento.
Critério de medição de projecto: Número de unidades previstas, segundo documentação gráfica de Projecto.
Critério de medição de obra: Medir-se-á o número de unidades realmente executadas segundo especificações de Projecto.

| Código | Un | Descrição | Rendimento | Preço | Importância |
|---|---|---|---|---|---|
| mt33gik030ab | Ud | Mecanismo para botão de pressão com protocolo de comunicação KNX, com tecla de material termoplástico cor branca acabamento brilhante, com sensor de temperatura e borne de ligação e derivação KNX, para encastrar. (material) | 16.000 | 96.10 | 1537.60 |
| mt33gik040ab | Ud | Mecanismo para botão de pressão para gestão de persianas com protocolo de comunicação KNX, com tecla de material termoplástico cor branca acabamento brilhante, com símbolos de seta, com sensor de temperatura e borne de ligação e derivação KNX, para encastrar. (material) | 8.000 | 98.50 | 788.00 |
| mt33gik060a | Ud | Mecanismo para ligação a bus com protocolo de comunicação KNX, com borne de ligação e derivação, para encastrar. (material) | 2.000 | 59.11 | 118.22 |
| mt33gik050a | Ud | Módulo botão de pressão de 3 elementos para controlo de 6 funções independentes com protocolo de comunicação KNX, com leds indicadores de estado e sensor de temperatura. (material) | 2.000 | 170.14 | 340.28 |
| mt33gik061ab | Ud | Tecla de 3 elementos de material termoplástico cor branca acabamento brilhante. (material) | 2.000 | 47.48 | 94.96 |
| mt33gir001aae | Ud | Espelho para um elemento de material termoplástico cor branca acabamento brilhante. (material) | 26.000 | 4.24 | 110.24 |
| mt35gir070b | Ud | Dispositivo multifuncional de vidro cor branca, com ecrã TFT de 6" com display táctil, conexão e comunicação através de LAN ou WLAN, coluna e microfone. (material) | 1.000 | 1124.73 | 1124.73 |
| mt35gir080a | Ud | Fonte de alimentação com filtro de banda, de 640 mA, para dispositivos com protocolo de comunicação KNX, com borne de ligação e derivação KNX, para montagem em calha DIN. (material) | 1.000 | 345.15 | 345.15 |
| mt35gir090a | Ud | Servidor de visualização para terminais móveis (iOS e Android) e módulo lógico com protocolo de comunicação KNX, com 2 conectores fêmea RJ45 e borne de ligação e derivação KNX, para montagem em calha DIN. (material) | 1.000 | 939.22 | 939.22 |
| mt35gir100a | Ud | Módulo actuador de conmutação para controlo até 24 dispositivos ou até 12 persianas com protocolo de comunicação KNX, de 16 A de intensidade máxima para alimentação a 230 V, com borne de ligação e derivação KNX, para montagem em calha DIN. (material) | 1.000 | 693.78 | 693.78 |
| mt35gir110a | Ud | Módulo de interface de comunicação com protocolo de comunicação KNX, para dispositivos com regulação DALI, com borne de ligação e derivação KNX, para montagem em calha DIN. (material) | 1.000 | 572.58 | 572.58 |
| mt35gir120a | Ud | Módulo actuador de aquecimento com protocolo de comunicação KNX, até 6 circuitos independentes, com regulador de temperatura ambiente, com borne de ligação e derivação KNX, para montagem em calha DIN. (material) | 1.000 | 247.44 | 247.44 |
| mt41gir130a | Ud | Detector óptico de fumo e térmico, de material termoplástico cor branca, com alimentação a pilhas, formado por um elemento sensível aos fumos claros e ao aumento lento da temperatura, segundo DIN 14676, marca de qualidade Q Label, com led de activação e indicador de alarme e pilha. (material) | 1.000 | 57.03 | 57.03 |
| mt41gir140a | Ud | Módulo de integração em sistema KNX para detector óptico de fumo e térmico com protocolo de comunicação KNX, com borne de ligação e derivação KNX. (material) | 1.000 | 133.19 | 133.19 |
| mt41gir150a | Ud | Detector de presença de tecto com protocolo de comunicação KNX, com sensor de intensidade luminosa, ângulo de detecção de 360° com alcance de 5 m, e altura de instalação entre 2,2 e 12 m, com borne de ligação e derivação KNX. (material) | 1.000 | 213.49 | 213.49 |
| mt35tpt010be | m | Tubo rígido de PVC VD-M de 20 mm de diâmetro exterior e 1,5 mm de espessura. Resistência à compressão 750 N, resistência ao impacto 2 joules, temperatura de trabalho -5°C até 60°C, classificação 3321, segundo NP EN 61386-1 e NP EN 61386-21, com o preço incrementado em 20% relativamente a acessórios e peças especiais. (material) | 480.000 | 0.48 | 230.40 |
| mt35cep010ba | m | Cabo unipolar H07V-U, sendo a sua tensão atribuída de 450/750 V, reacção ao fogo classe Eca segundo NP EN 50575, com condutor unifilar de cobre classe 1 de 1,5 mm² de secção, com isolamento de PVC, para circuito C1, iluminação. Segundo NP 2356-3. (material) | 420.000 | 0.08 | 33.60 |
| mt35cun210a | m | Cabo bus rígido, blindado, de 4 fios, de 0,8 mm² de secção por fio (material) | 200.000 | 0.80 | 160.00 |
| mt33cmg010a | Ud | Caixa universal para encastrar de 1 elemento, de plástico ABS auto-extinguível, livre de halogéneos, encaixável pelos quatro lados, de 70x70x42 mm, com graus de protecção IP30 e IK07, segundo IEC 60439, inclusive parafusos de fixação do mecanismo. (material) | 27.000 | 0.37 | 9.99 |
| mo003 | h | Oficial de 1ª electricista. (mão de obra) | 30.000 | 23.31 | 699.30 |
| mo102 | h | Ajudante de electricista. (mão de obra) | 30.000 | 22.09 | 662.70 |
| mo123 | h | Especialista na colocação em funcionamento de instalações. (mão de obra) | 60.000 | 44.89 | 2693.40 |
| % | % | Custos directos complementares | 2 % | 11805.30 | 236.11 |
|  |  | Custos directos |  |  | 12041.41 |
