# Electroíman para retenção de porta corta-fogo

- Propriedade do ficheiro: CYPE INGENIEROS, S.A.
- Formato: FIEBDC-3/2002
- Moeda: EUR
- Custos indirectos: 3.00 %
- IVA: 23.00 %

## I Instalações

### IO Contra incêndios

#### IOD Detecção e alarme

**IOD008** Ud Electroíman para retenção de porta corta-fogo.
Electroíman para retenção de porta corta-fogo, de 24 Vcc e 590 N de força máxima de retenção, com caixa de bornes de ABS, botão de desbloqueio e placa de amarração articulada. Inclusive elementos de fixação.
Inclui: Marcação. Fixação ao paramento e à porta. Montagem, ligação e verificação do seu correcto funcionamento.
Critério de medição de projecto: Número de unidades previstas, segundo documentação gráfica de Projecto.
Critério de medição de obra: Medir-se-á o número de unidades realmente executadas segundo especificações de Projecto.

| Código | Un | Descrição | Rendimento | Preço | Importância |
|---|---|---|---|---|---|
| mt41pig250 | Ud | Electroíman para retenção de porta corta-fogo, de 24 Vcc e 590 N de força máxima de retenção, com caixa de bornes de ABS, botão de desbloqueio e placa de amarração articulada, segundo EN 1155. Inclusive elementos de fixação. (material) | 1.000 | 47.53 | 47.53 |
| mo006 | h | Oficial de 1ª instalador de redes e equipamentos de detecção e segurança. (mão de obra) | 0.200 | 23.31 | 4.66 |
| mo105 | h | Ajudante de instalador de redes e equipamentos de detecção e segurança. (mão de obra) | 0.200 | 22.09 | 4.42 |
| % | % | Custos directos complementares | 2 % | 56.61 | 1.13 |
|  |  | Custos directos |  |  | 57.74 |
