# Escada de emergência

- Propriedade do ficheiro: CYPE INGENIEROS, S.A.
- Formato: FIEBDC-3/2002
- Moeda: EUR
- Custos indirectos: 3.00 %
- IVA: 23.00 %

## I Instalações

### IO Contra incêndios

#### IOE Escadas de emergência

**IOE010** Ud Escada de emergência.
Escada metálica de emergência situada no exterior do edifício, composta de vigas de apoio de degraus e patamares, para 7 pisos, de altura máxima de piso 3 m, recta de dois tramos com descanso, com uma largura útil de 1 m para uma sobrecarga de 400 kg/m², Euroclasse A1 de reacção ao fogo, segundo NP EN 13501-1, elaborada em oficina e montada em obra através de uniões soldadas. Composta de: FUNDAÇÃO de betão armado, realizada com betão C25/30 (XC1(P); D12; S3; Cl 0,4) fabricado em central, e aço A400 NR, com uma quantidade aproximada de 50 kg/m³, betonada sobre base de betão de limpeza, no fundo da escavação previamente realizada. ESTRUTURA metálica de perfis de aço S 275 JR laminado a quente, formada por dois pilares intermédios com perfis HEB, viga de apoio de degraus com perfis IPE e viga consola para suporte da viga de patamar com perfis HEB. DEGRAUS E PATAMAR de chapa gota de aço galvanizado, de 3 mm de espessura e GUARDA de 1,10 m de altura, de tubo de aço laminado a frio, de 40x20x1,5 mm e 20x20x1,5 mm, colocada em todo o seu perimetro e na caixa da escada. Inclusive placas de ancoragem à fundação e à estrutura do edifício, peças especiais e desperdícios.
Critérios considerados na determinação do preço da unidade de obra: O preço não inclui a escavação da fundação. O preço inclui a elaboração da armadura (corte, dobragem e moldagem de elementos) em fábrica e a montagem no lugar definitivo da sua colocação em obra, mas não inclui a cofragem.
Inclui: Formação da camada de betão de limpeza. Colocação da armadura com separadores homologados. Betonagem e compactação do betão. Coroamento e nivelamento da fundação com as placas de ancoragem. Cura do betão. Marcação dos eixos dos pilares metálicos. Corte e ajuste das peças. Levantamento das vigas. Aprumo. Resolução das uniões na base de fundação. Ajuste definitivo das peças e uniões. Verificação final do aprumo. Uniões ao edifício. Execução de encontros especiais e remates. Aplicação de duas demãos de primário anticorrosivo.
Critério de medição de projecto: Número de unidades previstas, segundo documentação gráfica de Projecto.
Critério de medição de obra: Medir-se-á o número de unidades realmente executadas segundo especificações de Projecto.

| Código | Un | Descrição | Rendimento | Preço | Importância |
|---|---|---|---|---|---|
| mt10hmf020ba | m³ | Betão simples C12/15 (X0(P); D25; S2; Cl 1,0), fabricado em central, segundo NP EN 206. (material) | 1.050 | 69.34 | 72.81 |
| mt10haf020bgngc | m³ | Betão C25/30 (XC1(P); D12; S3; Cl 0,4), fabricado em central, segundo NP EN 206. (material) | 6.710 | 83.08 | 557.47 |
| mt07aco020a | Ud | Separador homologado para fundações. (material) | 48.800 | 0.15 | 7.32 |
| mt07aco040b | kg | Armadura elaborada em fábrica com aço em varões nervurados, A400 NR, de vários diâmetros. (material) | 50.000 | 1.71 | 85.50 |
| mt41esc010a | Ud | Módulo de escada metálica de emergência, recta de dois tramos com descanso por piso de 3 m de altura máxima, com uma largura útil de 1 m, para uma sobrecarga de utilização de 400 kg/m², Euroclasse A1 de reacção ao fogo, segundo NP EN 13501-1, composto por: uma estrutura metálica de perfis de aço S 275 JR laminado a quente, formada por dois pilares intermédios com perfis HEB, viga de apoio de degraus com perfis IPE e viga consola para suporte da viga de patamar com perfis HEB; degraus e patamar de chapa gota de aço galvanizado, de 3 mm de espessura; e por uma guarda, de 1,10 m de altura, de tubo de aço laminado a frio, de 40x20x1,5 mm e 20x20x1,5 mm, colocada em todo o seu perimetro e na caixa da escada; com preparação de superfícies em grau SA21/2 segundo EN ISO 8501-1 e aplicação posterior de duas demãos de primário com uma espessura mínima da película seca de 30 microns por demão; elaborado em oficina. (material) | 7.000 | 3039.92 | 21279.44 |
| mt07ala010deb | kg | Aço laminado EN 10025 S275JR, em perfis laminados a quente, peças simples, para aplicações estruturais, acabamento com primário antioxidante. Trabalhado e montado em oficina, para colocar com ligações soldadas em obra. (material) | 70.000 | 1.92 | 134.40 |
| mt27pfi010 | l | Primário de secagem rápida, formulado com resinas alquídicas modificadas e fosfato de zinco. (material) | 24.500 | 4.80 | 117.60 |
| mq07gte010a | h | Autogrua de braço telescópico com uma capacidade de elevação de 12 t e 20 m de altura máxima de trabalho. (equipamento) | 9.800 | 54.88 | 537.82 |
| mq08sol020 | h | Equipamentos e elementos auxiliares para soldadura eléctrica. (equipamento) | 20.000 | 3.42 | 68.40 |
| au00auh020 |  | Calha para descarga do betão. | 1.000 | 0.00 | 0.00 |
| au00auh040 |  | Vibrador de betão, eléctrico. | 1.000 | 0.00 | 0.00 |
| mo043 | h | Oficial de 1ª armador de ferro. (mão de obra) | 0.080 | 23.64 | 1.89 |
| mo090 | h | Ajudante de armador de ferro. (mão de obra) | 0.120 | 23.07 | 2.77 |
| mo045 | h | Oficial de 1ª estruturista, em trabalhos de betonagem. (mão de obra) | 0.305 | 23.64 | 7.21 |
| mo092 | h | Ajudante de estruturista, em trabalhos de betonagem. (mão de obra) | 1.830 | 23.07 | 42.22 |
| mo047 | h | Oficial de 1ª montador de estruturas metálicas. (mão de obra) | 24.500 | 23.64 | 579.18 |
| mo094 | h | Ajudante de montador de estruturas metálicas. (mão de obra) | 24.500 | 23.07 | 565.22 |
| % | % | Custos directos complementares | 2 % | 24059.25 | 481.19 |
|  |  | Custos directos |  |  | 24540.44 |
