# Selagem de passagem de cabos de pequenas ou médias dimensões, com massa intumescente

- Propriedade do ficheiro: CYPE INGENIEROS, S.A.
- Formato: FIEBDC-3/2002
- Moeda: EUR
- Custos indirectos: 3.00 %
- IVA: 23.00 %

## I Instalações

### IO Contra incêndios

#### IOJ Protecção passiva contra incêndios: instalações

**IOJ040** Ud Selagem de passagem de cabos de pequenas ou médias dimensões, com massa intumescente.
Vedação de passagem de cabos com isolamento, de diâmetro exterior menor ou igual de 21 mm, através de uma abertura de 100 cm², em parede de 15 cm de espessura, para protecção passiva contra incêndios e garantir a resistência ao fogo EI 120, com nódulos de lã de rocha, de 45 kg/m³ de densidade como material de enchimento, recoberto por ambas as faces com uma camada de 25 mm de espessura de massa intumescente, cor cinzento antracite.
Inclui: Limpeza e preparação do paramento. Inserção do material de enchimento. Aplicação do vedante. Alisamento com espátula. Limpeza final.
Critério de medição de projecto: Número de unidades previstas, segundo documentação gráfica de Projecto.
Critério de medição de obra: Medir-se-á o número de unidades realmente executadas segundo especificações de Projecto.

| Código | Un | Descrição | Rendimento | Preço | Importância |
|---|---|---|---|---|---|
| mt16lra011a | kg | Nódulos de lã de rocha, de 45 kg/m³ de densidade, para enchimento de fendas e juntas. (material) | 0.045 | 2.42 | 0.11 |
| mt41phi040a | Ud | Cartucho de 310 ml de massa intumescente, cor cinzento antracite, para vedação de juntas e aberturas. (material) | 1.611 | 21.24 | 34.22 |
| mo113 | h | Operário não qualificado construção. (mão de obra) | 0.300 | 21.45 | 6.44 |
| % | % | Custos directos complementares | 2 % | 40.77 | 0.82 |
|  |  | Custos directos |  |  | 41.59 |
