# Selagem de passagem de tubagem metálica com isolamento, com banda intumescente. Sistema "HILTI"

- Propriedade do ficheiro: CYPE INGENIEROS, S.A.
- Formato: FIEBDC-3/2002
- Moeda: EUR
- Custos indirectos: 3.00 %
- IVA: 23.00 %

## I Instalações

### IO Contra incêndios

#### IOJ Protecção passiva contra incêndios: instalações

**IOJ101** Ud Selagem de passagem de tubagem metálica com isolamento, com banda intumescente. Sistema "HILTI".
Vedação de passagem de tubo de aço, de diâmetro nominal exterior compreendido entre 88,9 e 159 mm, e de entre 2 e 14,2 mm de espessura, com isolamento de entre 40 e 80 mm de espessura, em parede de 15 cm de espessura, para protecção passiva contra incêndios e garantir a resistência ao fogo EI 90, formada por duas camadas de banda intumescente com marca de colocação, com propriedades ignífugas, modelo CFS-B "HILTI", de 125x2 mm, por ambas as faces e vedante acrílico com propriedades ignífugas, modelo CFS-S ACR CW "HILTI", cor branco como material de enchimento.
Critérios considerados na determinação do preço da unidade de obra: O preço não inclui o isolamento da tubagem.
Inclui: Limpeza e preparação do paramento. Inserção do material de enchimento. Colocação da banda à volta do tubo. Inserção da banda na abertura. Vedação da junta. Limpeza final.
Critério de medição de projecto: Número de unidades previstas, segundo documentação gráfica de Projecto.
Critério de medição de obra: Medir-se-á o número de unidades realmente executadas segundo especificações de Projecto.

| Código | Un | Descrição | Rendimento | Preço | Importância |
|---|---|---|---|---|---|
| mt41phi010g | Ud | Cartucho de 310 ml de vedante acrílico com propriedades ignífugas, modelo CFS-S ACR CW "HILTI", cor branco, para vedação de juntas e aberturas lineares. (material) | 21.890 | 12.80 | 280.19 |
| mt41phi120d | Ud | Banda intumescente com marca de colocação, com propriedades ignífugas, modelo CFS-B "HILTI", de 125x2 mm, fornecida em rolos de 10 m de comprimento. (material) | 0.442 | 377.00 | 166.63 |
| mo113 | h | Operário não qualificado construção. (mão de obra) | 0.400 | 21.45 | 8.58 |
| % | % | Custos directos complementares | 2 % | 455.40 | 9.11 |
|  |  | Custos directos |  |  | 464.51 |
