# Extintor portátil para ambientes marinhos, de pó químico ABC polivalente, com pressão incorporada

- Propriedade do ficheiro: CYPE INGENIEROS, S.A.
- Formato: FIEBDC-3/2002
- Moeda: EUR
- Custos indirectos: 3.00 %
- IVA: 23.00 %

## I Instalações

### IO Contra incêndios

#### IOX Extintores

**IOX160** Ud Extintor portátil para ambientes marinhos, de pó químico ABC polivalente, com pressão incorporada.
Extintor portátil para ambientes marinhos, de pó químico ABC polivalente, pressurizado com nitrogénio, com 6 kg de agente extintor, de eficácia 27A-183B, com corpo de aço com revestimento interior resistente à corrosão e acabamento exterior com tinta epóxi cor vermelho, tubo sonda, válvula de palanca, anilha de segurança, manómetro, base de plástico e mangueira com casquilho difusor. Inclusive suporte e acessórios de montagem.
Inclui: Colocação e fixação do suporte. Colocação do extintor.
Critério de medição de projecto: Número de unidades previstas, segundo documentação gráfica de Projecto.
Critério de medição de obra: Medir-se-á o número de unidades realmente colocadas segundo especificações de Projecto.

| Código | Un | Descrição | Rendimento | Preço | Importância |
|---|---|---|---|---|---|
| mt41ixm110h | Ud | Extintor portátil para ambientes marinhos, de pó químico ABC polivalente, pressurizado com nitrogénio, com 6 kg de agente extintor, de eficácia 27A-183B, com corpo de aço com revestimento interior resistente à corrosão e acabamento exterior com tinta epóxi cor vermelho, tubo sonda, válvula de palanca, anilha de segurança, manómetro, base de plástico e mangueira com casquilho difusor, com suporte e acessórios de montagem, com a certificação MED de Marinha Mercante, segundo NP EN 3. (material) | 1.000 | 86.93 | 86.93 |
| mo113 | h | Operário não qualificado construção. (mão de obra) | 0.450 | 21.45 | 9.65 |
| % | % | Custos directos complementares | 2 % | 96.58 | 1.93 |
|  |  | Custos directos |  |  | 98.51 |
