# Extintor portátil de água + agente encapsulador F-500, com pressão incorporada

- Propriedade do ficheiro: CYPE INGENIEROS, S.A.
- Formato: FIEBDC-3/2002
- Moeda: EUR
- Custos indirectos: 3.00 %
- IVA: 23.00 %

## I Instalações

### IO Contra incêndios

#### IOX Extintores

**IOX360** Ud Extintor portátil de água + agente encapsulador F-500, com pressão incorporada.
Extintor portátil de água + agente encapsulador F-500, pressurizado com nitrogénio, com 6 litros de agente extintor, de eficácia 13A, com corpo de aço com revestimento interior resistente à corrosão e acabamento exterior com tinta epóxi cor vermelho, tubo sonda, válvula de palanca, anilha de segurança, manómetro, base de plástico e mangueira com casquilho difusor. Inclusive suporte e acessórios de montagem.
Inclui: Colocação e fixação do suporte. Colocação do extintor.
Critério de medição de projecto: Número de unidades previstas, segundo documentação gráfica de Projecto.
Critério de medição de obra: Medir-se-á o número de unidades realmente colocadas segundo especificações de Projecto.

| Código | Un | Descrição | Rendimento | Preço | Importância |
|---|---|---|---|---|---|
| mt41ixf110e | Ud | Extintor portátil de água + agente encapsulador F-500, pressurizado com nitrogénio, com 6 litros de agente extintor, de eficácia 13A, com corpo de aço com revestimento interior resistente à corrosão e acabamento exterior com tinta epóxi cor vermelho, tubo sonda, válvula de palanca, anilha de segurança, manómetro, base de plástico e mangueira com casquilho difusor, com suporte e acessórios de montagem, segundo NP EN 3. (material) | 1.000 | 365.63 | 365.63 |
| mo113 | h | Operário não qualificado construção. (mão de obra) | 0.450 | 21.45 | 9.65 |
| % | % | Custos directos complementares | 2 % | 375.28 | 7.51 |
|  |  | Custos directos |  |  | 382.79 |
