# Tubo de queda à vista de peças cerâmicas

- Propriedade do ficheiro: CYPE INGENIEROS, S.A.
- Formato: FIEBDC-3/2002
- Moeda: EUR
- Custos indirectos: 3.00 %
- IVA: 23.00 %

## I Instalações

### IS Drenagem de águas

#### ISB Tubos de queda

**ISB022** m Tubo de queda à vista de peças cerâmicas.
Tubo de queda da rede de drenagem de águas pluviais, formada por tubos cónicos de barro cozido, colocados com argamassa de cimento, confeccionada em obra, dosificação 1:5. Inclusive material auxiliar para montagem e fixação, acessórios e peças especiais.
Inclui: Marcação do traçado do tubo de queda e da localização dos elementos de fixação. Disposição doa tubos. Fixação do material auxiliar para montagem e fixação à obra. Montagem, ligação e verificação do seu correcto funcionamento. Realização de ensaios.
Critério de medição de projecto: Comprimento medido segundo documentação gráfica de Projecto.
Critério de medição de obra: Medir-se-á o comprimento realmente executado segundo especificações de Projecto.

| Código | Un | Descrição | Rendimento | Preço | Importância |
|---|---|---|---|---|---|
| mt36cba020a | Ud | Tubo cónico de barro cozido, para tubo de queda circular, de 27 cm de comprimento. (material) | 5.500 | 3.26 | 17.93 |
| mt36cba021 | Ud | Acessório de fixação para tubo cónico de barro cozido. (material) | 2.000 | 5.66 | 11.32 |
| mt08aaa010a | m³ | Água. (material) | 0.006 | 1.50 | 0.01 |
| mt01arg005a | t | Areia de pedreira, para argamassa preparada em obra. (material) | 0.016 | 18.00 | 0.29 |
| mt08cem011a | kg | Cimento Portland CEM II/B-L 32,5 R, cor cinzento, em sacos, segundo NP EN 197-1. (material) | 3.000 | 0.10 | 0.30 |
| mq06hor010 | h | Betoneira eléctrica com uma capacidade de amassadura de 160 l. (equipamento) | 0.007 | 3.45 | 0.02 |
| op00ato010 |  | Aparafusadora. | 1.000 | 0.00 | 0.00 |
| op00mar010 |  | Martelo. | 1.000 | 0.00 | 0.00 |
| op00tal010 |  | Berbequim. | 1.000 | 0.00 | 0.00 |
| mo008 | h | Oficial de 1ª canalizador. (mão de obra) | 0.700 | 23.31 | 16.32 |
| mo107 | h | Ajudante de canalizador. (mão de obra) | 0.780 | 22.09 | 17.23 |
| % | % | Custos directos complementares | 2 % | 63.42 | 1.27 |
|  |  | Custos directos |  |  | 64.69 |
