# Tomada de descarga para electrodoméstico

- Propriedade do ficheiro: CYPE INGENIEROS, S.A.
- Formato: FIEBDC-3/2002
- Moeda: EUR
- Custos indirectos: 3.00 %
- IVA: 23.00 %

## I Instalações

### IS Drenagem de águas

#### ISD Ramais de descarga

**ISD006** Ud Tomada de descarga para electrodoméstico.
Ponto de escoamento para electrodoméstico, com ligação mista macho de PVC, de 40 mm de diâmetro, colocada através união colada com adesivo. Inclusive líquido de limpeza e adesivo para tubos e acessórios de PVC.
Inclui: Montagem, ligação e verificação do seu correcto funcionamento.
Critério de medição de projecto: Número de unidades previstas, segundo documentação gráfica de Projecto.
Critério de medição de obra: Medir-se-á o número de unidades realmente executadas segundo especificações de Projecto.

| Código | Un | Descrição | Rendimento | Preço | Importância |
|---|---|---|---|---|---|
| mt30del010a | Ud | Ponto de escoamento para electrodoméstico, com ligação mista macho de PVC, de 40 mm de diâmetro. (material) | 1.000 | 2.82 | 2.82 |
| mt11var009 | l | Líquido de limpeza para colagem com adesivo de tubos e acessórios de PVC. (material) | 0.004 | 37.60 | 0.15 |
| mt11var010 | l | Cola para tubos e acessórios de PVC. (material) | 0.002 | 47.92 | 0.10 |
| mo008 | h | Oficial de 1ª canalizador. (mão de obra) | 0.200 | 23.31 | 4.66 |
| mo107 | h | Ajudante de canalizador. (mão de obra) | 0.200 | 22.09 | 4.42 |
| % | % | Custos directos complementares | 2 % | 12.15 | 0.24 |
|  |  | Custos directos |  |  | 12.39 |
