# Ventilador de impulsão de ar exterior

- Propriedade do ficheiro: CYPE INGENIEROS, S.A.
- Formato: FIEBDC-3/2002
- Moeda: EUR
- Custos indirectos: 3.00 %
- IVA: 23.00 %

## I Instalações

### IV Ventilação

#### IVG Ventilação mecânica para garagens

**IVG010** Ud Ventilador de impulsão de ar exterior.
Ventilador helicoidal mural com hélice de plástico reforçada com fibra de vidro, motor para alimentação monofásica a 230 V e 50 Hz de frequência, com protecção térmica, isolamento classe F, grau de protecção IP65 e caixa de bornes ignífuga com condensador, de 2500 r.p.m., potência absorvida 0,25 kW, caudal máximo 2160 m³/h, nível de pressão sonora 65 dBA. Inclusive elementos anti-vibratórios, elementos de fixação e acessórios.
Inclui: Colocação e fixação do ventilador. Ligação e verificação do seu correcto funcionamento.
Critério de medição de projecto: Número de unidades previstas, segundo documentação gráfica de Projecto.
Critério de medição de obra: Medir-se-á o número de unidades realmente executadas segundo especificações de Projecto.

| Código | Un | Descrição | Rendimento | Preço | Importância |
|---|---|---|---|---|---|
| mt42vsp205a | Ud | Ventilador helicoidal mural com hélice de plástico reforçada com fibra de vidro, motor para alimentação monofásica a 230 V e 50 Hz de frequência, com protecção térmica, isolamento classe F, grau de protecção IP65 e caixa de bornes ignífuga com condensador, de 2500 r.p.m., potência absorvida 0,25 kW, caudal máximo 2160 m³/h, nível de pressão sonora 65 dBA. (material) | 1.000 | 516.19 | 516.19 |
| mt42vsp900a | Ud | Acessórios e elementos de fixação de ventilador helicoidal mural. (material) | 1.000 | 38.75 | 38.75 |
| mo011 | h | Oficial de 1ª montador. (mão de obra) | 4.000 | 23.31 | 93.24 |
| mo080 | h | Ajudante de montador. (mão de obra) | 4.000 | 22.13 | 88.52 |
| % | % | Custos directos complementares | 2 % | 736.70 | 14.73 |
|  |  | Custos directos |  |  | 751.43 |
